# 395 Bürgerhaus Seubtendorf
Angebotsaufforderung (GAEB DA XML 3.1, DA83)
Währung: EUR
Erstellt mit: CaliforniaX by G&W Software AG, CaliforniaX V24.1.06, 02.02.2026

## Zusätzlicher Text
| BAUVORHABEN: / 395.13 | Sanierung Dorfgemeinschaftshaus Seubtendorf / Gemeinde Tanna, OT Seubtendorf, / Flur 1, Flst.5 in Seubtendorf |
| --- | --- |
| BAUHERR: | Stadt Tanna, Markt 1, 07922 Tanna / Telefon: 036646 - 28080 / Mail: rathaus@stadt-tanna.de |
| VERGABESTELLE: | Stadt Tanna / Markt 1, 07922 Tanna / Telefon: 036646 - 28080 / Internet: www.stadt-tanna.de |

L V Z -  A N G E B O T

GEWERK:  Trockenbauarbeiten

| AUSFÜHRUNG: | BA 1 Rohinstallation: ab KW 19/2026 / BA 2 Fertigmontage: ab KW 30/2026 |
| --- | --- |
| ABLAUF DER ANGEBOTSFRIST: | Freitag, den 20.02.2026, bis 10:00 Uhr |
| ORT: | Stadt Tanna, Markt 1, 07922 Tanna |
| SUBMISSION: | Stadt Tanna, Markt 1, 07922 Tanna |
|  | 11:20 Uhr, Sitzungszimmer 1.OG |
| ABLAUF DER BINDEFRIST: | 20.03.2026 |
| BIETER: |  |
| FIRMENSTEMPEL: | ............................................................................ |

ANGEBOTSSUMME ohne MWSt.: .................................................................... Euro
ZUZÜGLICH MwSt. derzeit 19%: ................................................................... Euro
ANGEBOTSSUMME brutto: .................................................................................... Euro
ANGEBOTSSUMME brutto geprüft: ..................................................................................... Euro
(vom Architekten geprüft )
Nr. ......... PRG. ..........

## 039 Trockenbauarbeiten
Datum: 02.02.2026

*Hinweis*
2.0  AUFLISTUNG DER ANGEBOTSUNTERLAGEN

  1.0  Deckblatt

  2.0  Auflistung der Angebotsunterlagen

  3.0  Bauherrenbedingungen

  4.0  Objektbeschreibung

  5.0  Allgemein und technische Vorbemerkungen

  6.0  Leistungsbeschreibung

  7.0  Anlagen - Zeichnungsunterlagen

  Der Bieter hat die Vollständigkeit der Unterlagen
  anhand der Seitenzahlen zu prüfen und fehlende
  Blätter bei der ausschreibenden Stelle anzufordern
  bzw. auszusortieren und zu vernichten.

*Hinweis*
3.0 BAUHERRENBEDINGUNGEN
E V M / Einheitliche Verdingungsmuster / für Bauleistung

*Hinweis*
4.0 OBJEKTBESCHREIBUNG
E V M / Einheitliche Verdingungsmuster / für Bauleistung

*Hinweis*
MASSNAHMENBESCHREIBUNG

Beschreibung des Objektbestandes
Das Dorfgemeinschaftshaus in Seubtendorf ist ein in Mischbauweise errichtetes Bauwerk, welches aus einem teilunterkellertem Erdgeschoss mit darüberliegendem Obergeschoss und einem Dachboden mit Satteldach gebildet ist. An das ursprüngliche Hauptgebäude wurde ein angepasster, in seiner Geometrie angeglichener Anbau errichtet.

Baujahr Hauptgebäude:  19. Jahrhundert
Baujahr Anbau:  DDR_Zeit, zzgl. eines Nauaufbaus des Dachgeschosses in der Wendezeit

Gebäudeabmessungen:  Länge:  19,46 m
  Breite:  9,70 m
  Höhe Traufe: 6,95 m
  Höhe First:  10,40 m

Gebäudenutzung:  Gemeindehaus, diverse Nutzungsmöglichkeiten im Saal des OG
  einschließlich Vorbereitungsküche, Sanitärräume im EG sowie
  Räumlichkeiten für Jugendclub

Baustoffe:  Gründung:  Hauptgebäude vermutlich Bruchsteinmauerwerk,
  Anbau Betonfundament
  Erdgeschoss:  Hauptgebäude Bruchsteinmauerwerk und Mauerwerk
  aus Ziegeln, Hohlblocksteinen u.ä. teilweise vermutlich
  Fachwerkanteil (hauptsächlich Innenwände),
  Anbau Mauerwerk aus Hohlblocksteinen, Ziegel und Porenbeton
  Obergeschoss:  Hauptgebäude Fachwerk ausgemauert, innen und außen
  verputzt (Gesamtstärke ca. 17 cm),
  Anbau Mauerwerk aus Hohlblocksteinen, Ziegel und Porenbeton
  Dachboden:  Hauptgebäude Giebel und Drempel aus Fachwerk ausgemauert
  und Bekleidung aus Kunstschiefer,
  Anbau Giebel aus Holzkonstruktion nicht ausgemauert und
  nicht gedämmt, Drempel ausgemauert und Außenseite verputzt
  Dach:  Kaltdach, Holzkonstruktion mit vollflächiger Schalung (ca. 22 mm),
  und Eterniteindeckung, Giebelwände im Bereich ab OG bis DG
  First außen mit Holzverschalung und Kunstschiefer sowie
  einseitig Giebel mit natürlichem Schiefer bekleidet
  Blitzschutz:  nicht vorhanden
  Fenster:  Verbundfenster, vereinzelt Thermofenster, Fenster mit
  Einfachverglasung aus Holz und Kunststoff
  Türen:  Einfach-Holztüren, teilweise verglast
  Heizung:  Kachelofen-Heizung im OG (Saal), Elektroheizung in den
  Sanitärräumen im EG sowie im Jugendraum
  ELT:  Standard DDR
  Sanitär:  Erneuerung in Nachwendezeit

Kurzbeschreibung
Bauliche Maßnahmen zur Erneuerung der derzeit aufgrund ihres Zustandes nur stark beschränkt brauchbaren Räumlichkeiten des Objektes zur grundsätzlichen Wiederherstellung der uneingeschränkten Nutzbarkeit gemäß dessen Zweckbestimmung als Dorfgemeinschaftshaus; damit verbundene Beseitigung von schwerwiegenden Mängeln bzw. nachhaltig den weiteren Betrieb der Einrichtung gefährdenden Schäden und Unzulänglichkeiten.

Ausgangspunkt
Das im Zentrum des Ortsteiles Seubtendorf gelegene Gebäude wird traditionell seit vielen Jahren und auch gegenwärtig - wenn auch ob des Zustandes eingeschränkt - noch immer multifunktional im Sinne eines Dorfgemeinschaftshauses, als Kommunikations- und Treffpunkt sowie Aufenthalt- und Veranstaltungsort für die Einwohner des Dorfes genutzt. Die Räumlichkeiten und Funktionszuordnungen scheinen hierauf abgestimmt anforderungs- und bedarfsgerecht im Grundsatz zur Verfügung zu stehen. Als Ort des Zusammenseins kann es dem Aufenthalt der lokalen Bevölkerung als Veranstaltungsort sowie als temporär genutzter Veranstaltungsraum dienen. Neben den Räumlichkeiten des Jugendclubs im Erdgeschoss des Objektes offeriert hier insbesondere der Saal im Obergeschoss mit angrenzendem Küchenbereich zahlreiche Möglichkeiten. Darüber hinaus werden im Gebäude verschiedentlich Versammlungen der Einwohner durchgeführt. Zudem dient es als Wahllokal. Gleichermaßen sind im Erdgeschoss des Objektes Sanitäranlagen vorhanden.

Somit eröffnet das Dorfgemeinschaftshaus Seubtendorf ein (räumlich und inhaltlich) zentrales Angebot in diesem Ortsteil der Stadt, den Bürgerinnen und Bürgern eine gleichberechtigte Teilhabe am gesellschaftlich-aktiven, sozialen und darüber hinaus kulturellen Leben - mit Schwerpunkt einer gemäß der ursprünglichen Intention gesellschaftlichen Nutzung als Veranstaltungsort im Dorf mit zugehörigen Räumen als Heimstätte zahlreich ausgeübter Aktivitäten - zu ermöglichen.

Das Gebäude ist im Grunde geeignet, einer signifikant gegebenen Nachfrage zu dienen. Eine vor allem in der Vergangenheit insbesondere zum Anlasse von Festlichkeiten gegebene starke Auslastung durch Vereine und Aktive zeigt sich durch Raumbedarfe verschiedener Akteure ergänzt. Insofern ist speziell der im Obergeschoss zur Verfügung stehende Saal bedeutsam für zahlreiche gemeinschaftliche Unternehmungen, insbesondere Tanzveranstaltungen und vergleichbare Events mit erhöhtem Publikumsaufkommen sowie als zeitlich begrenzte Heimstatt des Faschingsvereines bedeutsam. Zudem steht mit diesem ein großer Raum zur Verfügung, der - ergänzt durch den unmittelbar anliegenden Küchenbereich - beste Voraussetzungen für Familienfeiern bietet.

Insofern offeriert das Gebäude als idealer Begegnungs- und Veranstaltungsort Möglichkeiten, traditionell der Größe und Struktur des Ortes angemessene Nutzungen zu beherbergen, welche sich im Vergleich zu anderen Dorfgemeinschaften hierin überaus sinnvoll in einer vorhandenen aus dem siedlungshistorischen Kontext heraus gut eingeordneten Bausubstanz integriert darstellen.

Das Objekt befindet sich auf einem städtischen Flurstück, welches in seiner Größe der Grundfläche des Gebäudes entspricht. Im unmittelbar angrenzenden Umfeld um das Gebäude ist ausreichend gleichermaßen im öffentlichen Eigentum stehende Fläche offeriert, dem Objekt zugeordnete Außenbereichsnutzungen zu ermöglichen. Somit kann das Außengelände vor dem Objekt in der Mitte des Dorfes mit dem Gebäudeinneren und dem angrenzenden Außenbereich zu verschiedenen Anlässen / Veranstaltungen genutzt werden und so eine diesbezüglich ausgestaltete bzw. erweiterte (räumliche) Nutzung ermöglichen.

Das Gebäude zeigt sich ob seiner Größe und Struktur ortsbildverträglich ausgebildet und integriert, da es sich im vorliegenden Fall um die Nach-/ Weiternutzung eines historisch am Standort etablierten, traditionell dort vorhandenen Objektes handelt. Spezifische Details der baulichen Ausführung (Fachwerk im OG ... ) lassen es markant erscheinen und im Kontext seiner (öffentlichen) Nutzung als Dorfgemeinschaftshaus sofort erkennen.

Im Rahmen der Diskussionen eines zukunftsfähigen Konzeptes sind neben der wertenden Berücksichtigung zahlreicher Anfragen bzw. Bedarfsanmeldungen der Bevölkerung nach einem solchen Ort in ausdrücklich diesem Objekt insbesondere auch die mit dem Standort im Ortsgefüge des Dorfes Seubtendorf verknüpften und in der vorhandenen Substanz realisierten Qualitäten einzubeziehen. Dem folgend ist es Ziel der Stadt Tanna, jene mit dem Objekt offerierten Angebote durch investive Maßnahmen, unter Einbeziehung des gegebenen, als erwartet geltenden Standards im Objekt zu fördern und die hiermit verknüpften Anforderungen zu erfüllen. Damit wird die Absicht verfolgt, die mit dem baulichen sowie strukturell-funktionalen Bestand gegebenen Entwicklungsmöglichkeiten derart aufzugreifen, das einerseits etablierte Nutzungen weitergeführt und andererseits das Angebotsspektrum sinnvoll im Kontext der Struktur des Dorfes und seiner Bewohner erweitert bzw. ergänzt werden kann. Auf der Grundlage in der Dorfgemeinschaft formulierter Intentionen wird der längerfristige Erhalt der diesbezüglichen Nutzung im Objekt zwangsläufig begründet und damit ein in sich geschlossenes, stimmiges und zukunftssicheres Gesamtpaket angeboten.

Maßnahmenerfordernis
Der maßgeblich nachfrage- bzw. bedarfsorientierten Inanspruchnahme durch Vereine, freie Gruppen, Initiativen und Familien steht jedoch ein technisch-funktionaler Standard in den verschiedenen Funktions- aber insbesondere auch im Saalbereich der Einrichtung gegenüber, der den Anforderungen an diese öffentliche Institution und den zu erfüllenden Erfordernissen nicht gerecht wird. Die Grundbedürfnisse in Hinsicht auf die technischen und qualitativen Ausstattungsstandards, insbesondere durch die intensiv-aktive Nutzung des Objektes über die Jahre hinweg im Kontext des noch fast ausschließlich den Normen der Entstehungszeit entsprechenden Standes, sind derzeit im Bestand nicht mehr erfüllt. Demnach verweisen dessen nicht möglich Beheizbarkeit sowie der mangelhafte bauliche Zustand auf eine erheblich eingeschränkte Nutzung, die zudem sinnvoll derzeitig nur in den wärmeren Jahreszeiten stattfinden kann.
Maßgeblich die Nutzungsfähigkeit nachhaltig negativ beeinflussende baulich-funktionale Mängel bestehen insbesondere in den Bereichen Fassade, Dach, Fenster und Elektrik. Insofern alters-, bauund betriebsbedingte Beeinträchtigungen im laufe der Zeit zu schwerwiegenden Beschränkungen wurden, sind es insbesondere auch energetische Anforderungen an diese öffentliche Einrichtung, die im gegenwärtigen Zustand nur stark eingeschränkt erfüllt sind.
Das im Grundsatz gegebene gute funktionale Angebot an Räumlichkeiten steht somit in einem erheblichen Kontrast zu den im Gebäude vorhandenen baulichen Mängeln, die trotz der intensivnutzungsseitig bedingten Beanspruchung in der Vergangenheit keine Sanierung erfuhren.

Wurden in der Bauphase des Objektes gültige Maßstäbe erfüllt, so sind diese in Hinsicht auf die aktuell, insbesondere im Bereich einer derartigen öffentlichen Einrichtung zu erfüllenden Normen, überholt und nicht mehr anzusetzen.
Bereits im Jahr 2005 durchgeführte kleinere Sanierungsmaßnahmen im Bereich des Saales sowie dem angrenzenden Schankraum im Obergeschoss zeigen sich in Anbetracht verbliebener Mängel unscheinbar wirksam und ob des eher gering einflussnehmenden Umfanges nicht geeignet, die Nutzungsfähigkeit des gesamten Objektes an sich zu begründen. Diese Maßnahmen wurden durch Fördermittel aus dem Programm „Erhaltung und Stärkung des ländlichen Raumes" des Landwirtschaftsamtes Zeulenroda bezuschusst. In diesem Kontext wurden die Sanitäranlagen modernisiert und die Möblierung des Schankraumes vorgenommen.

Eine Weiterführung des Sanierungsprozesses sowie die technische Neuausrichtung ist unausweichlich durchzuführen. Anderenfalls kann der, insbesondere in Hinsicht auf Veranstaltungen zwingend notwendige und funktional als Erfordernis zu definierende Standard auch zukünftig und dann wahrscheinlich dauerhaft nicht mehr bereitgestellt werden.
So sollen mit den beabsichtigten Maßnahmen zunächst noch verbliebene Lücken und Mängel im Bereich der Gebäudehülle (Dachgeschoß, Fenster, Türen unter besonderer Beachtung energiespezifischer Anforderungen) aber auch im Funktionsbereich der elektrischen Anlagen sowie der Wärmeversorgung  geschlossen bzw. beseitigt werden, vervollständigt durch Modernisierungs- und Umbaumaßnahmen, um das Angebot der Einrichtung anhand angefragter Bedarfe von Bürgern des Dorfes, der Stadt und der Region sinnvoll zu erweitern und in diesem Sinne die Funktionsbereiche zu optimieren - im Grundsatz eine konsequente Weichenstellung zum fortwährendem Erhalt des gesellschaftlichen Mittelpunktes des Dorfes an diesem Standort!

Die im Objekt realisierten, gezielt akzentuierten Angebote bedürfen entsprechende, im Gebäude realisierte Raum- und Aufenthaltsstandards, die in ihrem Umfang und Niveau ausschlaggebend für eine nachhaltige Nutzung sind. Die strukturellen Voraussetzungen sind mit den vorhandenen Funktionsräumen im Grundsatz gegeben. Insofern wird mit den Investitionen in die energetische Sanierung das gegebene bauliche sowie funktional-räumliche Potential folgerichtig optimiert und so die avisierte, andauernde Nutzung des Objektes zwangsläufig gesichert. Der gegebene Standard im Kontext des etablierten Nutzungsansatzes sowie nachgefragter Bedarfe wird auf der Basis eines verbesserten energetisch-baulichen Zustandes bzw. der perspektivisch angedacht, neu zu schaffenden Nutzungs- und Funktionsbereiche zu einer gewollten weiteren Intensivierung und Qualitätssteigerung des vorhandenen Aufenthalts- und Aktivitätsangebotes beitragen.

Zielstellung
Ziel der maßgeblich in Hinsicht auf eine energetische Sanierung und Erhaltung der Substanz ausgerichteten Maßnahmen ist es, auch langfristig eine Nutzung des Gebäudes und damit dessen - auch aus siedlungshistorischer bzw. -struktureller Sicht wichtigen - physischen Bestand im Ortsgefüge zu erhalten. Das Gebäude soll als Veranstaltungsort besonderer Qualität dienen. Bevorteilt durch die Lage im dörflichen Gefüge verweist das exklusive Ambiente auf zahlreiche Möglichkeiten diesbezüglicher Nutzungen. In diesem Sinne gilt es, das Objekt der öffentlichen Nutzung zur Verfügung zu stellen, was die Vermietung zum Zwecke der Durchführung privater Veranstaltungen einschließt. Dabei sollen in der Schnittmenge zwischen Kleinteiligkeit individueller Nachfragen und größerer Veranstaltungsort generierte Räume die Möglichkeit der ganzjährigen Nutzung offerieren. Der somit gesicherte und optimierte bauliche Bestand des Gebäudes und seiner Bedeutung im Sinne der Dorfgemeinschaft steht im Kontext der Ziele einer zukunftsorientierten ländlichen Entwicklung, die jene Punkte im Ort als wesentliche Qualitätsmerkmale ausweist sowie deren Erhalt und Nutzung, anderenorts sogar deren Neuerrichtung als Dorfgemeinschaftshäuser, Mittelpunkte und oft ,,Keimzellen" des vielerorts erst wieder zu initiierenden dörflichen Lebens, forciert.
Das Angebot ergänzend bietet das Gebäude Räumlichkeiten für verschiedene Aktivitäten - selbstverständlich nach der jeweils eigenen Zielsetzung und eigenverantwortlich, grundsätzlich aber im Sinne der Allgemeinheit.

Die Förderung und Entwicklung der Aktivität und eigenen Kreativität der diesen Bereich aufsuchenden Menschen, Heimat- und Brauchtumspflege finden hier ebenso statt wie die zwangsläufig damit einhergehende Förderung der aus der Betrachtung gesellschaftlicher Aspekte heraus überaus wichtigen solidarischen Gemeinschaft, zwanglosen Begegnung und Kommunikation bei den Angeboten des Zusammenkommens und beim kulturellen Freizeiterlebnis.
In diesem Sinne werden seit der Umwidmung Nutzungen ausgeübt, welche die Erfüllung der Zielstellungen einer zukunftsorientierten, geordneten und nachhaltig wirksamen städtebaulichen Entwicklung unterstützen.

Die wesentlichen Leistungen lassen sich zusammenfassen

Gebäudehülle
Sanierung der Abdichtung der kellergeschoß-bezogenen Außenmauern des Gebäudes aufgrund der in diesem Bereich nicht mehr gewährleisteten diesbezüglichen bautechnischen Sicherheit, insbesondere Ausschachtung, Trockenlegung und fachgerechte Vertikalabdichtung des Sockelbereiches sowie Behandlung von vorhandenen / zunehmenden Feuchteschäden in den Außenmauerbereichen zur nachhaltigen Sicherung der Grundbausubstanz dem folgend und im Sinne des Ortsbildes - markantes Gebäude im Zentrum des Ortes, typische und ortsangepasste Gliederung der Fassade durch Verputz der aus wärmetechnischer Sicht hinreichend bemessenen Außenwände im EG und aufgebrachte Naturstein-Verschieferung im OG. Darüber hinaus Beseitigung von Schäden am Verputz der Fassade im Erdgeschoß im Sinne einer Gewährleistung der wärmeseitigen Funktionsfähigkeit der Fassade aber auch der baulichen Substanz selbst, einschließlich Fassadenanstrich in Ergänzung der Maßnahmen am Objekt;

Energetische Sanierung durch Dämmmaßnahmen im Bereich der obersten Geschoßdecke zur Beseitigung einer noch vorhandenen und üblich negativ wirksamen Schwachstelle in Hinsicht auf den Wärmeschutz des Objektes in Ergänzung der mit der vorhandenen traditionellen Bausubstanz bemessenen wärmeseitigen Ausrichtung des Gebäudes; die Maßnahmen zur Dämmung umfassen im Wesentlichen den Ausbau des vorhandenen Aufbaus, ein fachgerechtes Einbringen einer Mineralwolldämmung und den Einbau eines neuen Dielenbodens in Teilbereichen; in diesem Zusammenhang zwingend auszuführende Sanierung vorhandener Feuchteschäden im angrenzenden Mauerwerk.

Erneuerung von Fenstern in Bereichen, die für die Gewährleistung eines möglichst umfassenden Wärmeschutzes maßgebliche Bedeutung besitzen und in deren mangelhaftem Bestand wärmeseitig deutliche Funktionsdefizite bestehen; dem folgend Einbau neuer Fenster in beiden Gebäudeebenen in Bereichen, in denen das Erfordernis hierfür zwingend gegeben ist; in diesem Zusammenhang Ersatz der unzureichend wirksamen und aus energiespezifischen Aspekten heraus ungünstig einzuschätzenden, mangelhaft ausgerichteten Hauseingangs- und Außentüren zum Gebäude zur Vervollständigung der komplexen Maßnahmen zum Wärmeschutz an der baulichen Hülle

Neue Innentüren und -wände gemäß gewünschter Nutzungsanforderungen, damit zugleich Beseitigung von Mängeln zu geringer Durchgangsbreiten und -höhen sowie nicht vorhandener Dämmwirkung und Feuerwiderstandsfähigkeit

-Innenputz, Maler-, Tapezier- und Fliesenarbeiten
- Leistungen im Bereich der Böden und Decken in den einzelnen Geschossen nach Erforderlichkeit gegebener Schadstellen und -ursachen
-Arbeiten im Bereich verschiedener Wandflächen, beispielsweise Treppenhaus und Bodentreppe (Trockenbau, Dämmmaßnahmen ... )
Erneuerung der Fluchttreppe / 2. Rettungsweg vom Saale des OG mit direktem Zugang /Ausgang zum Außenbereich
Entfernung entbehrlicher Einbauten, beispielsweise der Holzverkleidung in den Fluren des EG

Dachbereich
Umdecken des vorhandenen komplex gegliederten und durch verschiedene Dachaufbauten und differenzierte Verlegedetails der Deckung geprägten Schieferdaches des historischen Gebäudes, hierdurch insbesondere umfassende und anhaltend wirksame Beseitigung von Mängeln und Störungen in der Dachdeckung mit Einflüssen auf dessen Funktionsfähigkeit/ Dichtigkeit, die u.a. zu Schäden führten; die Maßnahmen beinhalten das Entfernen der vorhandenen Schieferdeckung einschließlich der dachgliedernden funktionalen Ein- und Aufbauten (Dachentwässerung ... ), den Einbau einer neuen Dachdichtung im Vorfeld des Aufbringens einer neuen Deckung aus Doppelstehfalzdeckung
sowie dem Wiedereinbau zugehöriger Anlagen der Dachentwässerung / Blitzschutz / Lüftung

Erneuerung der Dacheindeckung, einschließlich Auswechslung der Dachschalung
Nach Erforderlichkeit sanierende Eingriffe in die Dachkonstruktion
Erneuerung der Regenentwässerungen (Dachrinnen, Fallrohre) einschließlich der Anbindungen an Entwässerungseinrichtungen im Außengelände
Installation Blitzschutzanlage
Dämmung der obersten Geschossdecke - das Dach selbst verbleibt als Kaltdach

KGR 400 Technische Gebäudeausrüstung
Zeitgemäßes, effizient wirksames System der Wärmeversorgung im EG.
Neue Sanitäranlage mit BEH.WC im EG

Nach Erforderlichkeit Sanierung Elektroinstallation nach Stand der Technik, des Weiteren Brandschutzinstallationen und Rettungswegekennzeichnungen.

KGR 500 Außenbereich
Im Zusammenhang der Arbeiten am Gebäude / Trockenlegung Neugestaltung der angrenzenden Außenflächen einschließlich geordneter Regenwasserführung und -ableitung, Unterbau und Oberflächen sowie Anlegen von befestigten Flächen zur Gewährleistung gesicherter Aufenthalts-/ Arbeitsbereiche und bestmöglich geordneter Funktionsbereiche im Schnittfeld der räumlichstädtebaulichen Anforderungen aber auch funktional-nutzungsbestimmten Aspekten an die Gliederung und Prägung der unmittelbar angrenzenden Außenanlagen eines durch die Öffentlichkeit genutzten Dorfgemeinschaftshauses

Abbruch-/ Rückbauarbeiten Aussenanlagen
Einbau einer Drainageleitung an der Gebäudeaußenkante,
Anlage eines Traufstreifens
Nach Erforderlichkeit sanierende Eingriffe der Anbindung an Ver- und Entsorgungsmedien
(AW, TW, E-Tech) im Nahbereich

- Ende der Beschreibung -

*Hinweis*
5.0  ALLGEMEINE UND TECHNISCHE VORBEMERKUNGEN

  E V M
Einheitliche  Verdingungsmuster
für Bauleistung

*Hinweis*
ALLGEMEINE VORBEMERKUNGEN

Hinweise - Abweichung Lang- und Kurztext
Sofern Lang- und Kurztext voneinander abweichen, gilt immer der Langtext.

Hinweise und Auskünfte zu den Verdingungsunterlagen
Rechtzeitig beantragte Auskünfte werden spätestens 6 Kalendertage in
Fällen besonderer Dringlichkeit 4 Kalendertage vor Ablauf der Angebotsfrist erteilt.
Anfragen sind schriftlich per Mail (info@architektur-hoffmann.de) oder per Fax (09288/55437) einzureichen.

Online - Pläne
Digitale Pläne für die Vergabe werden als pdf-Dateien zur Verfügung gestellt. Die Vergabestelle kann nicht gewährleisten, dass die Pläne maßstabsgetreu wiedergegeben werden. Sollte eine für die Angebotsbearbeitung notwendige Vermaßung fehlen, hat der Bewerber bei der Vergabestelle diese Auskunft zu verlanen.

Besichtigung der Baustelle
Dem Bieter wird dringend empfohlen, vor Angebotsabgabe die Baustelle mit den örtlichen Gegebenheiten und Randbedingungen zu besichtigen, da spätere Forderungen für Erschwernisse aus Unkenntnis der Örtlichkeit
nicht gewährt werden. Termine hierfür sind mit dem AG abzustimmen.

Die Arbeiten können im Einzelfall zu unterschiedlichen Zeitpunkten nach Erfordernis und Aufforderung anfallen.

Es gelten die Allgemeinen Technischen Vertragsbedingungen für die Ausführung der Bauleistungen der
VOB/ C in der zum Zeitpunkt des Vertragsabschlusses gültigen Fassung.

Die Leistungsbeschreibung dient der Preisfindung. Erkennt der Bieter, dass die Leistungen nicht erschöpfend beschrieben sind, so hat er hierauf vor der Angebotsabgabe schriftlich hinzuweisen.

Die angebotenen Einheitspreise gelten für die Ausführung der Leistungen in allen Teilmengen wie Großflächen und in Einzelräumen sowie für zeit und ebenen versetztes Arbeiten nach Abruf durch die AG-Objektüberwachung.

Keine Verwendung gefährlicher Stoffe
Vom Auftragnehmer dürfen keine gesundheitsgefährdenden Stoffe und Bauteile eingebaut werden. Die Werte der derzeit gültigen MAK-Liste sind einzuhalten.

Bauprodukte, Nachweise
Zur Qualität der Bauprodukte wird vor allem auf das Produkthaftungsgesetz vom 15.12.1989 und auf die Bayer.
Bauordnung vom 09.05.2016, hier besonders auf Artikel 15 bis 23, hingewiesen. Die Bauregellisten des Instituts
für Bautechnik in Berlin sollten dem Anbieter vorliegen und bekannt sein.

Bauprodukte dürfen nur verwendet werden, wenn sie für den Verwendungszweck

*  den Vorschriften des Bauproduktengesetzes, der Bauproduktenrichtlinien und der Umsetzung
  sonstiger Richtlinien der Europäischen Gemeinschaften entsprechen und das CE-Zeichen tragen
  (siehe auch Bauregelliste B) oder

*  den in der Bauregelliste A aufgeführten Techn. Regeln entsprechen und auf Grund des Übereinstimmungsnachweises das Ü-Zeichen tragen oder

*  eine allgemeine bauaufsichtliche Zulassung besitzen oder

*  ein allgemeines bauaufsichtliches Prüfungszeugnis erhalten haben oder

*  eine Zustimmung im Einzelfall besitzen oder

*  einer Regelung für sonstige Bauprodukte (für die vorgenannten Punkte nicht zutreffen) entsprechen z.B:
  Nachweis der Gleichwertigkeit.

Gem. Art. 52 Abs.1 BayBO hat der Unternehmer die erforderlichen Nachweise über die Verwendbarkeit der eingesetzten Bauprodukte und Bauarten auf der Baustelle bereitzuhalten. Gem. Art. 77 Abs.5 BayBO ist jederzeit, der bauüberwachenden Stelle, auf der Baustelle bzw. Betriebsstätte Einblick in die Genehmigungen, Zulassungen, Prüfzeugnisse, Übereinstimmungserklärungen, Übereinstimmungszertifikate, Überwachungsnachweise, Zeugnisse und Aufzeichnungen über die Prüfung von Bauprodukten usw. zu gewähren. Diese Nachweise sind vor Baubeginn dem Auftraggeber als Kopie zu übergeben.

Anweisungen
Die Fachbauleitung des AGs obliegt einem Architektur- bzw. Fachingenieurbüro. Anordnungen Dritter dürfen nicht befolgt werden.

Arbeitssicherheit und Gesundheitsschutz
Die Einhaltung sämtlicher Sicherheitsbestimmungen entsprechend der Unfallverhütungsvorschriften bzw. der Sicherheitsvorschriften der Berufsgenossenschaften liegt im Verantwortungsbereich des AN.
Gewerkübliche Sicherheitseinrichtungen sind vom AN zu stellen.

Die Teilnahme an regelmäßigen Sicherheitsbegehungen mit der Bauleitung und dem Sicherheits- und Gesundheitskoordinator (SiGeKo) ist Pflicht und wird nicht gesondert vergütet. Der Sicherheits- und Gesundheitsplan (SiGe-Plan) des AG ist zu beachten.

Nach Auftragserteilung erhält der AN eine Firmenauskunft. Diese ist vollständig auszufüllen und dem SiGeKo
mind. eine Woche vor Beginn der Bauarbeiten zu übergeben.

Dem SiGeKo sind unentgeltlich auf Verlangen Nachweise zur Umsetzung der aktuellen Verordnungen zur Arbeitssicherheit vorzulegen, z.B. Prüfnachweise der Arbeitsmittel und Gefährdungsbeurteilungen. Werden Gefahrstoffe eingesetzt, sind diese zwingend vor Baubeginn anzumelden.

Baustellenverweis
Bei groben Verstößen gegen die sicherheitstechnischen Schutzmaßnahmen oder Verhaltensregeln werden die betroffenen Personen der Baustelle sofort verwiesen. Der AN hat umgehend für geeigneten fachkundigen Ersatz zu sorgen.

Baustellenbesprechungen
Der Auftragnehmer hat zu den Planungs- und Baustellenbesprechungen, die der Auftraggeber durchführt, einen bevollmächtigten und weisungsberechtigten Vertreter zu entsenden, welcher bei Auftragserteilung benannt werden muss. Über die Notwendigkeit der Teilnahme entscheidet die Bauleitung.
Die Besprechungen finden nach Vereinbarung statt.
Das Ergebnis wird in Protokollen festgehalten. Einsprüche gegen das Protokoll sind spätestens in der nächstfolgenden Sitzung geltend zu machen.

Für alle Projektbeteiligten sind neben Vertrag, Plänen und LV auch diese gemeinsam erstellten Protokolle verbindlich. Änderungen der Auftragsinhalte und/oder des Auftragsumfanges (Nachträge) bedürfen einer gesonderten schriftlichen Form außerhalb des Protokolls.

Baufristenplan
Der Auftragnehmer hat einen Baufristenplan über seine vertraglichen Leistungen zu erstellen, anhand dessen die Einhaltung der Vertragsfristen nachgewiesen und überwacht werden kann.

Die Vertragsfristen ergeben sich aus den Besonderen Vertragsbedingungen. Die Festlegungen des Auftraggebers, z.B. zur baufachlichen oder terminlichen Koordinierung mit den übrigen Leistungsbereichen sind zu berücksichtigen.

Bei Änderungen der Vertragsfristen oder bei erheblichen Abweichungen von sonstigen Festlegungen ist der Plan durch den Auftragnehmer unverzüglich zu überarbeiten. Der Plan ist dem Auftraggeber, 10- Werktage nach Auftragserteilung, bei Überarbeitungen unverzüglich jeweils in 2- Ausfertigungen zu übergeben.

Bautagesberichte
Der AN hat arbeitstäglich Bautagesberichte zu führen und der Bauleitung des AG für jeden Tag getrennt in DIN A4-Format einmal wöchentlich vorzulegen bzw. zuzusenden. Sie müssen alle Angaben enthalten, die für die Ausführung und Abrechnung des Auftrages von Bedeutung sind.

Anordnung von Stundenlohnarbeiten
Mit der Ausführung der im Leistungsverzeichnis vorgesehenen Stundenlohnarbeiten ist erst nach schriftlicher Anordnung des Auftraggebers zu beginnen.

Die Stundenlohnzettel sind dem Objektüberwacher spätestens an dem auf die Leistung folgenden Arbeitstag vorzulegen und von diesem abzeichnen zu lassen. Soweit nicht anders ausgeschrieben, müssen im Stundenlohnsatz Lohnnebenkosten, Wegegeld, Auslösung und sonstige Lohnzuschläge (Zuschläge für Überstunden, Feiertagszuschläge, etc.) enthalten sein, einschließlich der Kosten für Handwerkszeug und Kleingeräte.

Gegengezeichnete Stundenlohnzettel bedeuten keine Anerkenntnis eines Vergütungsanspruchs. Dem AG bleibt es vorbehalten zu prüfen, ob die Arbeiten vor Beginn angeordnet wurden und nicht schon mit den Preisen für die Vertragsleistungen (einschließlich Nebenleistungen) abgegolten sind. Stellt sich bei einer späteren Prüfung heraus, dass die nach Stundenlohn berechneten Arbeiten bereits von den Vertragsleistungen umfasst oder zu deren Nebenleistungen gehören, so werden sie trotz unterschriftlicher Anerkennung der Stundenlohnberichte durch den Auftraggeber nicht vergütet. Bei etwaiger Doppelzahlung durch den Auftraggeber besteht eine Rückerstattungspflicht des Auftragnehmers; auf einen Wegfall der Bereicherung kann sich der Auftragnehmer nicht berufen.

Gerätestunden für Kleingeräte
z.B. Bohrer, Flex, usw. sind in die Einheitspreise einzurechnen und werden auch für Stundenlohnarbeiten
nicht gesondert vergütet.

Abfall
Die Beseitigung von Schutt, Abfall, Verpackungs- und Abdeckmaterial hat laufend und arbeitstäglich zu erfolgen. Die Kosten dieser Baureinigung und die Kosten für Bereitstellung und Abfuhr der Schuttbehälter sind mit den Leistungspreisen abgegolten. Grundsätzlich gilt, dass die Baustelle täglich besenrein zu hinterlassen ist. Kommt der AN der Schuttbeseitigung trotz Aufforderung nicht nach, veranlasst die Bauleitung ohne weitere Aufforderungen die Beseitigung durch eine Fremdfirma, die Kosten gehen zu Lasten des Auftragnehmers. Die Mengenermittlung und Zuordnung erfolgt nach billigem Ermessen der Bauleitung, wobei dem Auftragnehmer der Nachweis offen bleibt, dass er den Schutt bzw. Abfall nicht verursacht hat, bzw. nur in wesentlich geringerem Umfang.

Die Bereitstellung, das Befüllen und das Abfahren von Schuttcontainern erfolgt durch den jeweiligen Auftragnehmer. Dieser hat je nach Erfordernis für unterschiedlichen Bauschutt unterschiedliche Container aufzustellen. Die Kosten hierfür sowie die Entsorgungskosten (Deponie bzw. MVA) sind in die jeweiligen Einheitspreise einzurechnen. Die erforderlichen Genehmigungen auf der Grundlage des Kreislaufwirtschafts- und Abfallgesetzes sind durch den jeweiligen Auftragnehmer zu beantragen. Hierzu gehören auch alle Nachweis- und Anzeigepflichten aus der Verordnung über Verwertungs- und Beseitigungsnachweise. Der Aufwand für vorgenannte Verfahren ist in die Einheitspreise einzukalkulieren. Die Entsorgungsnachweise gemäß der Abfallsatzung sind dem AG spätestens mit der Schlussrechnung zu übergeben.

Baustrom und Bauwasser
Strom und Wasser stellt der AG nur innerhalb der Baustelle zu betrieblichen Zwecken zur Verfügung. Der Auftraggeber stellt den Firmen an zentraler Stelle eine Wasserentnahmestelle zur Verfügung. Zur Stromversorgung wird bauseits  ein Baustromverteiler aufgestellt.
Die weitere Versorgung mit Wasser bzw. Strom ab dieser Abnahmestellen ist Sache des Auftragnehmers.

Sanitäre Einrichtungen
Ein WC-Kabine wird  für alle Auftragnehmer bereitgestellt. Die Einrichtung wird bauseits vorgehalten und
betrieben.

Lager-, Arbeits- und Unterkunftsflächen
Lager- und Arbeitsflächen im Außenbereich werden den Auftragnehmern nach Abstimmung von der Bauleitung des AG zugewiesen. Bauablaufbedingte Umsetzungen von Teilen der Baustelleneinrichtung und dgl. sind nach Aufforderung durch den AG unverzüglich vom AN zu veranlassen. Nach Beendigung der Arbeiten sind die Flächen in den Originalzustand zurück zu versetzen.

Herstellen von Zeichnungen und Unterlagen
Leistungen des Auftragnehmers
Eine erforderliche Planvorlage des AN hat in Abstimmung mit dem AG so rechtzeitig zu erfolgen, dass die vertraglich vereinbarten Ausführungstermine unter Berücksichtigung von Planprüfung und der erforderlichen Lieferfristen eingehalten werden.

Der Auftragnehmer hat seine Leistungen unter seiner eigenen Verantwortung nach dem Vertrag zu erbringen. Dazu gehören auch Werkstatt-/Montagepläne, Bedienungsanleitungen etc. Deshalb werden vom Auftraggeber oder seinem Erfüllungsgehilfen diesbezüglich keine Freigaben, Anerkenntnisse oder sonstige Rechtserklärungen abgegeben. Die Kenntnisnahme des Auftraggebers entbindet den Auftragnehmer nicht von seiner vollen Verantwortung und Haftung für die Richtigkeit und vertragsgerechte Ausführung seiner Leistung. Dies gilt auch für etwaige Planfreigaben.

In der Regel erfolgt nur eine Prüfung im Hinblick auf die Gestaltung und die technischen Vorgaben.

Sofern im Leistungsverzeichnis die Lieferung und Erstellung von Plänen in digitaler Form gefordert ist, sind diese zwingend nach den Vorgaben des Auftraggebers (insbesondere hinsichtlich der Einhaltung von Layerstrukturen, Planstempel etc.) zu erstellen.

Auf Verlangen des Auftraggebers hat der Auftragnehmer vor Inangriffnahme der Leistungen und Bestellung von Stoffen, Materialien und Bauteilen kostenlos Muster, Proben, Gütenachweise usw. vorzulegen. Genehmigte Muster und Proben verbleiben bis zur Abnahme der Vertragsleistung beim Auftraggeber.

Sprache
Alle Äußerungen des Auftragnehmers müssen in deutscher Sprache abgefasst sein. Fremdsprachliche schriftliche Erklärungen Dritter (z.B. Bescheinigungen von Behörden) sind mit deutscher Übersetzung einzureichen. Die Übersetzung behördlicher Bescheinigungen muss vom Konsulat beglaubigt sein.

Der Auftragnehmer hat dafür zu sorgen, dass während der Arbeit auf der Baustelle ständig eine Person anwesend ist, die es ermöglicht, in deutscher Sprache zu verhandeln.

Kommt der Auftragnehmer dieser Verpflichtung trotz Mahnung durch den Auftraggeber nicht nach, so ist der Auftraggeber berechtigt, einen Dolmetscher auf Kosten des Auftragnehmers heranzuziehen.

Schweißarbeiten
Für evtl. auf der Baustelle erforderliche Schweißarbeiten ist eine Schweißerlaubnis einzuholen.

Die Schweißnähte dürfen grundsätzlich nur von geprüften Schweißern ausgeführt werden. Dem Gebot sind entsprechende Nachweise geeigneter Mitarbeiter nebst vergleichbarer Referenzen beizufügen. Vor Beginn der Arbeiten sind die Zeugnisse dem Bauleiter zur Prüfung vorgelegt worden.

Versicherungs- und Verbrauchskosten
Die Kosten des Verbrauchs von Baustrom und -wasser sowie der Bauwesenversicherung werden durch Umlagen verrechnet und von den einzelnen Gewerken getragen. Es werden anteilig folgende Verbrauchskosten für Baustrom, Bauwasser und Bauwesenversicherung in

Ansatz gebracht und einbehalten:
Baustrom, Bauwasser, Toilettenbenutzung: 0,3 % der Brutto - Auftragssumme
Bauwesenversicherung: 0,25 % der Brutto - Auftragssumme

Verjährungsfrist für Mängelansprüche
4 Jahre außer bei wartungsbedürftigen maschinentechnischen und elektronischen Anlagen ohne Wartungsvertrag.

Planungsunterlagen
Dem AN werden die für seine Arbeit erforderlichen Planunterlagen vom Bauherrn bzw. vom Planer generell nur 1-fach als Papierdruck und bei Bedarf zusätzlich als pdf-Datei auf CD-ROM übergeben. Alle für die Ausführung maßgebenden Pläne und Zeichnungen müssen vom AN jederzeit auf der Baustelle zur Verfügung gehalten werden.

Nachunternehmer
Der AN hat bei Angebotsabgabe die von ihm als Nachunternehmer vorgesehenen Firmen zu benennen. Generell ist der Einsatz von Nachunternehmern rechtzeitig vor Beauftragung dem Auftraggeber zur Genehmigung vorzulegen. Erst nach Freigabe des AG darf der NU tätig werden. Eventuelle Terminverzögerungen sind immer in Verantwortung des AN.

Normen und Richtlinien
Es gelten die anerkannten Regeln der Technik und die VOB/Teil B und C, in der aktuellen Fassung, voll inhaltlich.

Gerichtsstand
Gerichtsstand für die Austragung von Streitigkeiten ist der Sitz des Bauherrn. Während der Streitigkeiten darf der Auftragnehmer ohne Genehmigung des Bauherrn seine vertraglichen Arbeiten weder ganz noch teilweise einstellen.

WEITERE ZUSÄTZLICHE  VERTRAGSBEDINGUNGEN

Kulturhistorische Funde
Werden vom Auftragnehmer Funde gemacht, die von kulturhistorischer Bedeutung sein könnten, ist sofort der Auftraggeber oder dessen örtlicher Bauleiter zu informieren.

Lieferung und Einbau
Soweit im Einzelfall keine abweichende Festlegung getroffen wurde, beinhalten die Positionen die Liefeung und den Einbau.

Baulärm
Auf der Baustelle dürfen nur schallgedämmte Baumaschinen eingesetzt werden.
Auf angrenzende Bebauung und Gebäude ist Rücksicht zu nehmen.

Ver- und Entsorgungsleitungen
Der Auftragnehmer hat sich vor Ausführung der Arbeiten über die Lage von Leitungen, Kabeln, Dränen,
Kanälen u. dgl. beim Auftraggeber und bei den für die Ver- und Entsorgungsanlagen zuständigen Trägern
zu unterrichten.

Vor Beginn der Arbeiten hat sich der Auftragnehmer außerdem bei allen zuständigen Stellen über eventuell vorhandene Ver- und Entsorgungsleitungen sowie deren Schutz zu informieren. Bei allen Arbeiten, mit oder ohne Geräteeinsatz, im Bereich der Leitungstrassen sind grundsätzlich die einschlägigen Vorschriften der BayBO und der Berufsgenossenschaften, der VDE, sowie die Merkblätter und Hinweise des örtlichen Energieversorgers einzuhalten.

Schäden an Ver-. und Entsorgungsleitungen, sowie daraus entstehende Folgekosten gehen zu Lasten des Auftragnehmers.

Entsorgung von Bauschutt und sonstigem Abbruchmaterial:
Bauschutt sowie Abbruchmaterialen, die aus dem Leistungsbereich des AN hervorgehen, sind vom AN auf
Container zu laden, abzutransportieren, und fach-, sach- und umweltgerecht entsorgen.

Alle Teile, die nicht für den Wiedereinbau bestimmt sind, an zugelassene Entsorgungsstelle zu entsorgen.

Der Nachweis der Entsorgungsstelle und der Bezahlung der Deponiegebühren sind der Schlussrechnung
beizufügen.

Reinigung
Die Baustelle ist täglich zu reinigen, inkl. Reinigung bei Fertigstellung einzelner Arbeitsabschnitte.

Werbung
Firmentafeln und Werbebanner sind nicht zulässig. Werbung auf der Baustelle ist nur nach vorheriger schriftlicher Zustimmung des Auftraggebers zulässig.

Alkoholverbot- und Rauchverbot
Auf der Baustelle herrscht Rauchverbot.
Das Konsumieren von Alkohol und/oder Drogen ist ebenfalls untersagt.

Daten und Auskünfte über die Baumaßnahme
Daten und Auskünfte über die Baumaßnahme darf der Auftragnehmer Dritten nur mit vorheriger Zustimmung des Auftraggebers weitergeben. Dies gilt auch nach Abschluss der Bauarbeiten für die Erteilung von Referenzen oder der geplanten Veröffentlichung in Firmenbroschüren, Internetauftritten etc.

Rechnungen
Rechnungen sind im Original, in Papierform, 2-fach, mit Adresse des AG auszustellen
und ausschließlich bei der  Ausschreibenden Stelle -  Architekturbüro Hoffmann, Bad Steben - einzureichen.
Auf allen Rechnungen ist sowohl die Maßnahme als auch die Adresse des AG anzugeben.
Rechnungsstellung für Abschlagszahlungen und Schlussrechnungen nach VOB.

- Ende der allgemeinen und zusätzlichen Vorbemerkungen -

*Hinweis*
TECHNISCHE VORBEMERKUNGEN

  Technische Vorbemerkungen

1  Geltungsbereich und Ausführungsgrundlage

  Der sachliche Geltungsbereich und die technische Ausführung werden durch die im Leistungsverzeichnis zugeordneten und beschriebenen Bauleistungen und insbesondere durch nachfolgende DIN-Vorschriften definiert:

  DIN 1052-2  -  Holzbauwerke; mechanische Verbindungen
  DIN 1745  -  Bänder und Bleche aus Aluminium und Aluminium-Knetlegierungen
  DIN 1748  -  Strangpreßprofile aus Aluminium und Aluminium-Knetlegierungen
  DIN 4102  -  Brandverhalten von Baustoffen und Bauteilen
  DIN 4103  -  Nichttragende innere Trennwände
  DIN 4108  -  Wärmeschutz im Hochbau
  DIN 4109  -  Schallschutz im Hochbau
  DIN 17611  -  Anodisch oxidiertes Halbzeug aus Aluminium und Aluminium-Knetlegierungen mit Schichtdicken von mind. 10 Mikrometern
  DIN 18101  -  Türen für den Wohnungsbau
  DIN 18111  -  Stahlumfassungszargen
  DIN 18164  -  Schaumkunststoffe als Dämmstoffe für das Bauwesen
  DIN 18165  -  Faserdämmstoffe im Hochbau
  DIN 18168  -  Leichte Deckenbekleidungen und Unterdecken
  DIN 18180  -  Gipskartonplatten - Arten, Anforderungen, Prüfung
  DIN 18181  -  Gipskartonplatten im Hochbau - Grundlagen für die Verarbeitung
  DIN 18182  -  Zubehör für die Verarbeitung von Gipskartonplatten
  DIN 18183  -  Montagewände aus Gipskartonplatten
  DIN 18184  -  Gipskarton-Verbundplatten mit Polystyrol- oder PolyurethanHartschaum als Dämmstoff
  DIN 18203-3  -  Toleranzen im Hochbau; Bauteile aus Holz und Holzwerkstoffen
  DIN 18334  -  VOB/C Zimmer- u. Holzbauarbeiten, Abschnitt 3.1.2 (Maßtoleranzen) und 3.9 (Trockenbau)
  DIN 18350  -  VOB/C Putz- und Stuckarbeiten, Abschnitt 3.5 Trockenbau
  DIN 18353  -  VOB/C Estricharbeiten, Abschnitt 3.2.4 Trockenbau
  DIN 18355  -  VOB/C Tischlerarbeiten, Abschnitt 3.11 Trockenbau
  DIN 18360  -  VOB/C Metallbauarbeiten
  DIN 55928-8  -  Korrosionsschutz von Stahlbauten durch Beschichtungen und Überzüge; Teil 8: Korrosionsschutz von tragenden dünnwandigen Bauteilen
  DIN 68127  -  Akustikbretter
  DIN 68740  -  Paneele; Furnier-Decklagen auf Spanplatten
  DIN 68762  -  Spanplatten für Sonderzwecke im Bauwesen
  DIN 68763  -  Spanplatten; Flachpreßplatten für das Bauwesen
  DIN 68771  -  Unterböden aus Holzspanplatten
  DIN EN 316  -  Holzfaserplatten
  DIN EN 438 - 1  -  Dekorative Hochdruck-Schichtpreßstoffplatten;  Platten auf Basis härtbarer Harze
  DIN EN 485 - 1  -  Aluminium und Aluminiumlegierungen
  DIN 18111  -  Stahlzargen
  DIN EN 1396  -  Aluminium und Aluminiumlegierungen; Bandbeschichtete Bleche und Bänder für allgemeine Anforderungen
  DIN 52270  -  Prüfung von Mineralwolle-Dämmstoffen (gilt hier für Definitionen)

  Die Verarbeitungsvorschriften und -richtlinien der Hersteller sollen beachtet werden, dem Auftraggeber ist auf Verlangen Einsicht in diese zu gewähren. Das gilt besonders für Anzahl und Anordnung der Befestigungspunkte sowie die Fugenausbildung.

2  Stoffe, Bauteile

  Spanplatten aller Arten müssen frei sein von Formaldehyd.

  Dübel zur Befestigung müssen auf den Untergrund abgestimmt sein; ihre Spreizkräfte dürfen keine zu großen inneren Spannungen erzeugen. Bei nicht ausreichend festem Untergrund sind Injektionsanker zu verwenden.

3  Ausführung

3.1  Allgemeines

    -  Alle Maße sind am Bau zu nehmen. Bei Überschreitung der Toleranzgrenzen nach DIN 18 201 und 18 203 ist der Auftraggeber zu verständigen. Das gilt insbesondere für vorhandene und vorgesehene Winkeltoleranzen.

    -  Beim Verlegen von Fußböden ist auf ausreichende Trockenheit des Unterbaus zu achten. Die Reihenfolge von Wand- und Fußbodenbau ist zu vereinbaren.

    -  Bei der Verarbeitung, vor allem bei Trennung, entstehende Rückstände von Mineralwolle dürfen nicht gefegt werden. Es sind zugelassene Staubsauger zu verwenden. Verschnitt, Abfälle und Staubsaugerinhalte sind in staubdicht schließenden Behältern (auch Plastiksäcke sind zulässig) zu sammeln. Das gilt insbesondere beim Ausbau und Rückbau alter Dämmstoffe.

    -  Bei Schleifarbeiten im Trockenverfahren sind Absauggeräte zu verwenden.

    -  Vor dem Einbau soll das Material auf Raumtemperatur gelagert werden.

    -  In Feucht- und Kellerräumen dürfen nur feuchtigkeitsbeständige Gipsplatten eingebaut werden.

    -  Trockenputz ist im Bereich der Sanitärobjekte mit Ansetzmörtel vollflächig zu befestigen.

    -  Geschnittene Kanten imprägnierter Platten sind ohne besondere Berechnung nachzuimprägnieren.

    -  Platten sind nicht stehend zu lagern; das gilt besonders bei Zwischenlagerung zur Anpassung an Raumfeuchte und -temperatur.

    -  Bei mehrlagiger Beplankung mit Brand- oder Schallschutzanforderungen sind auch die Fugen der unteren Lagen zu verspachteln. Querschnittsschwächungen von Brandschutzkonstruktionen in Durchgangs- oder Fugenbereichen sowie bei Einbauten sind so auszugleichen, daß die geforderte Feuerwiderstandsklasse erhalten bleibt. Für Einbauten der Luft- und Beleuchtungstechnik gilt das ebenfalls; ein Nachweis des Herstellers der Einbauteile kann verlangt werden.

    -  Befestigungselemente, die im Ausnahmefall Flächendichtungen durchdringen, sind mit auf das Dichtungsmaterial abgestimmten Abdichtungsstoffen (i.d.R. ohne Lösungsmittel) abzudichten. Im Zweifel ist Rücksprache mit der Bauleitung erforderlich.

    -  Wird ein elastischer Wandanschluß (Zulageposition beachten!) ausgeschrieben, so gilt das in der Regel auch für den Anschluß am Fußboden oder an bereits installierten Sanitärobjekten.

    -  Bei allen eingebauten Dämmungen im Dachgeschoß ist darauf zu achten, daß sie konvektionsdicht sind. Alle Fugen, Fuß- und Knickpunkte sind mit mindestens 5 cm breiten selbstklebenden dampfdichten Fugenbändern abzukleben, wenn nicht durch die Art und Form der Dämmstoffe ein Luftdurchsatz verhindert wird. Bei der Wahl der Fugenbänder darf die geforderte Feuerwiderstandsklasse nicht verringert werden.

    -  Dehnungsfugen im Baukörper sind an gleicher Stelle auch in den Konstruktionen vorzusehen. Geforderte Schall- und Brandschutzklassen dürfen durch die Ausführung von Bewegungsfugen nicht beeinträchtigt werden.

    -  Spachtelarbeiten dürfen erst ausgeführt werden, wenn keine größeren Längenänderungen infolge Temperaturänderungen zu erwarten sind; das gilt besonders bei Durchführung der Arbeiten im Winter. Ist Gußasphalt im Raum vorgesehen, dürfen die Spachtelarbeiten erst im Anschluß daran erfolgen.
    -  Die Warmluftbehandlung von zu spachtelnden Flächen ist untersagt.

    -  Nach Aufforderung durch den Architekten hat der Bieter durch Prüfzeugnisse von amtlich anerkannten Institutionen nachzuweisen, daß die angebotene Konstruktion sowie alle Maßnahmen bei den Anpaßarbeiten die Anforderungen erfüllen. Die angebotenen Konstruktionen sind auf Aufforderung in Form von Handmustern zu bemustern. Bei Mobilwänden muß ein gültiger Nachweis der Prüfung durch einen TÜV vorliegen.

    -  Vor der Ausführung von Trockenbauarbeiten sollen im Arbeitsbereich nasse Ausführungen von Putz und Estrich abgeschlossen sein. Die relative Luftfeuchtigkeit soll unter 80 % liegen.

    -  Sofern nicht nach Text oder Zeichnung beschrieben, sind sämtliche Detailpunkte vor der Montage mit der Bauleitung abzusprechen. Prospekte und Zeichnungen des Herstellers sind auf Anforderung vorzulegen.

    -  Elemente aus verschiedenen Chargen innerhalb einer zusammenhängenden Fläche sind grundsätzlich nicht zulässig. Ist es aus produkttechnischen Gründen unvermeidbar, daß leichte Struktur- und Farbunterschiede auftreten können, so sind die Einzelteile aus verschiedenen Paletten zu entnehmen und zu mischen. Der Bauherr ist vorher auf diesen Umstand hinzuweisen und um sein Einverständnis zu ersuchen.

    -  Verleimte Holzelemente dürfen keine gesundheitsschädlichen Stoffe enthalten.

    -  Ist Holzschutz ausgeschrieben, so ist der Nachweis über das verwendete Mittel und gegebenenfalls Einschränkungen in der Nutzung sowie Unverträglichkeit mit anderen Beschichtungen auf Verlangen zu übergeben. Dieser Nachweis ist eine Nebenleistung.

    -  Wenn nicht anders festgelegt, sind Holzverbindungen aller Art zu verschrauben.
  Ist Klammern zugelassen, dürfen nur Klammergeräte mit Druckbegrenzer verwendet werden.

    -  Nägel dürfen nicht auf Zug beansprucht werden (mit Ausnahme besonderer Zulassungen). Insbesondere Deckenbekleidungen einschließlich der Unterkonstruktion müssen geschraubt werden.

    -  Sichtbare Stoßfugen umlaufender Bekleidungen sind auf Gehrung herzustellen, soweit nicht markenspezifisch eine andere Ausführung vorgesehen ist.

    -  Für das Verschrauben von Trockenbauplatten untereinander sind grobgewindige Schrauben zu verwenden; die Schraubenlänge muß mindestens der doppelten Plattendicke entsprechen.
    -  Werden Trockenbauplatten direkt unter Trapezbleche geschraubt, sind Schnellbauschrauben mit Bohrspitze zu verwenden.

    -  Es dürfen nur ausgeschriebene Materialien verwendet werden. Änderungen bedürfen der ausdrücklichen Zustimmung der Bauleitung.

    -  Brandschutzkleber oder Brandschutzspachtelmassen sind so zu verarbeiten, daß überstehendes Material abgestrichen wird; ein großflächiges Verspachteln ist zu vermeiden.

    -  Die Eigenfrequenz zweischaliger Bauteile soll kleiner als 100 Hz sein.

    -  Bei Dämmungen sind auch die Hohlräume mit Mineralwolle satt auszustopfen.
  Beim Umgang mit Mineralfaserdämmstoffen (Einbau und Ausbau) ist für gute Durchlüftung der Räume zu sorgen. Eventuelle Staubablagerungen sind zu entfernen, dabei ist Kehren untersagt. Das Trennen darf nur auf harter Unterlage mittels Messer erfolgen. Beim Ausbau sind diese Dämmstoffe nach Möglichkeit zu befeuchten.

    -  Vor der Durchführung von Stemm-, Bohr- und Einsetzarbeiten an Estrichen, geputzten Wänden und Decken sind Leitungen mit einem Suchgerät zu orten

    -  Wird ein Schalldämmaß ohne nähere Erläuterung im Leistungsverzeichnis angegeben, so genügt die Einhaltung des Labor-Dämmmaßes nicht. Der Auftragnehmer hat nach seinem vorauszusetzenden Wissensstand Bedenken geltend zu machen, wenn der effektiv gewollte oder nach Vorschrift erforderliche Wert vor Ort mit der ausgeschriebenen Konstruktion nicht erreicht wird.

    -  Späne von Bohren und Fräsen sowie Reste von Schleifstaub sind sofort von den bearbeiteten Teilen zu entfernen.

    -  Der Auftragnehmer hat sich beim Befestigen von Bauteilen an Vorsatzschalen zu vergewissern, daß durch die Befestigungsmittel keine Beschädigungen nicht sichtbarer Leitungen und Rohre entstehen.

    -  Dampfsperren und Dampfbremsen dürfen nicht angetackert werden; sie sind zu kleben.

    -  Ist Schleifen und Spachteln vorgesehen, so bleibt die Anzahl der Schleifgänge und Spachtelaufträge sowie die Wahl der richtigen Körnung dem Auftragnehmer überlassen und ist auf die vorgesehene Beschichtung einzustellen.

3.2  Türen und Zargen

    -  Für den Einbau von Türen in Ständerwände sind folgende Kriterien zu beachten:
  Bei einer Raumhöhe bis max. 2,60 m, einer Türbreite bis max. 90 cm sowie einem Türblattgewicht bis max. 25 kg, einschl. der Beschläge, können die Türzargen an normalen CW-Ständerprofilen befestigt werden. Hierbei sind die CW-Ständer- mit den UW-Bodenanschlußprofilen durch Blindnieten zu verbinden. Die UW-Bodenanschlußprofile müssen etwa 10 cm vor der Türöffnung im Boden verdübelt werden. Alternativ hierzu besteht die Möglichkeit, CW-Profile ineinander zu verschachteln, so daß durch die kastenförmige Ausbildung eine größere Steifigkeit gegen Erschütterungen erzielt wird.

  Bei Raumhöhen über 2,60 m, Türbreiten über 90 cm und einem Türblattgewicht über 25 kg, einschließlich Beschläge, muß die Zargenbefestigung an verstärkten, 2 mm dicken U-Aussteifungsprofilen erfolgen. Die U-Aussteifungsprofile sind über Anschlußwinkel mit der oberen und unteren Rohdecke zu verdübeln, wobei sie zum Erreichen einer kraftschlüssigen Verbindung am Fußboden nicht in die UW- Anschlußprofile eingestellt werden dürfen. Die Langlöcher in den U-Aussteifungsprofilen und Anschlußwinkeln ermöglichen den Ausgleich geringer Raumhöhentoleranzen sowie die Aufnahme von begrenzten Deckendurchbiegungen.

  Bei zu erwartenden größeren Deckendurchbiegungen müssen die Zargenaussteifungsprofile die Bauwerksbewegungen durch Teleskop-Anschlüsse oder Anschlußwinkel mit ausreichender Federwirkung aufnehmen können.

  Für Türen bis R'w = 37 dB müssen Zargen mit Blechstärke über 2 mm verwendet werden; sie sind mit Mineralfaser satt auszustopfen. Bei Blechstärken über 2 mm müssen Gipskarton-Plattenstreifen zur Erzielung eines Antidröhneffektes in die Zarge eingeklebt werden.

  Für Türen bis R'w = 42 dB müssen grundsätzlich Zargen mit einer Blechstärke über 2 mm verwendet werden; die Zargen sind mit Mörtel zu hinterfüllen.

  Bei nicht oberflächenfertigen Stahlzargen sind Gummidichtungen erst nach der Endbeschichtung einzubauen; sie sind nur an den Ecken zu stoßen.
  Bei Angebotsabgabe sind - falls aus der Sicht des Bieters erforderlich - Prospekte oder Konstruktionszeichnungen vorzulegen, damit bauseitig die Voraussetzungen für den Einbau der Stahlzargen geschaffen werden können.

  OK Fußboden richtet sich nach dem Meterriß im Raum, nicht nach den Markierungen an den Zargen. Das Entfernen von Distanzeisen, Hilfsschwellen u. dgl. ist in Übereinstimmung mit der Bauleitung vorzunehmen.

  Zargen sind vor dem Verlegen der Fußbodenbeläge einzubauen. Der Einbau der Türblätter erfolgt nach dem Verlegen der Fußbodenbeläge.

  Bei Einbau von Holztürzargen sind in die CW-Ständer oder U-Aussteifungsprofile im Bereich der Befestigungspunkte Dübelhölzer, bei Wänden mit Schallschutzanforderungen Füllhölzer auf die ganze Länge der Profile einzubauen und mit diesen zu verschrauben; auf die Dichtung an der Schwelle ist zu achten.

3.3  Wände

    -  Ständerwände mit Beplankung aus Gipskarton- oder Gipsfaserplatten sind oberflächenfertig auszuführen. Plattenstöße, Schraubenköpfe und geschlossene Anschlußfugen sind so herzustellen, daß sie nach der malermäßigen Endbehandlung auf Dauer nicht mehr sichtbar sind. Das Verziehen des Spachtelmaterials über die Fuge hinaus ist zu vermeiden.

    -  Elastische Verfugungen sind grundsätzlich mit überstreichbarem Material auszuführen.

    -  Wenn nicht anders beschrieben, sind bei durchlaufenden Wänden im Abstand von < 15 m Dehnungsfugen anzuordnen.

    -  Die Zwischendämmung aus Mineralfaserdämmstoffplatten ist - sofern erforderlich - mit geeignetem Kleber an die Stege der Wandständer und an einer Verkleidungsseite punktweise zu befestigen. Auf eine exakte und vollflächige Ausfachung der Wandflächen ist zu achten. Es dürfen keine Schallbrücken entstehen.

  Das Einbringen der Flächendämmung und die Beplankung der zweiten Wandseite hat nach der bauseitigen Erstellung der Elektro-, Sanitär- oder sonstiger Installation zu erfolgen. Im Zweifel ist Rücksprache mit dem Verantwortlichen für die Haustechnik oder mit der Bauleitung erforderlich.

    -  Bei mehrlagigen Beplankungen sind die Stöße versetzt anzuordnen, die untere Lage ist grundsätzlich nicht zu spachteln.

    -  Bei gefordertem elastischen Anschluß wird zwischen Decke bzw. Fußboden und dem Stahlblechprofil ein elastisches Dichtungsband eingelegt. Beplankungen dürfen keinen unmittelbaren Kontakt mit angrenzenden Bauteilen haben.

    -  Reduzieranschlüsse an massive Stützen sowie gleitende Montagewandanschlüsse sind besonders sorgfältig und in Abstimmung auf die vom Planer festgelegten Detailkonstruktionen herzustellen.

    -  Bei der Herstellung von Installationswänden sind grundsätzlich die vom Systemhersteller entwickelten Universal-Tragständer für Waschtische, Wandhänge-WCs und Urinale zu verwenden. Die vom Systemhersteller empfohlenen Einbauteile für Bade- und Duschwannenanschlüsse sind zu beachten.

    -  In Installationswänden sind die getrennten Ständerprofile durch eine biegesteife Querverlaschung in den Drittelpunkten (bezogen auf die Wandhöhe) zu verbinden.

    -  Das Schließen der Ständerwände, in denen mit Installationen aller Art (auch Elektroinstallation) zu rechnen ist, darf erst erfolgen, wenn diese gemäß Projekt eingebracht sind. Im Zweifel hat der Auftragnehmer die Bauleitung zu befragen. Der zeitliche Versatz der Leistungen ist im Preis zu berücksichtigen.

    -  Um Fließgeräusche abzudämmen, müssen die Rohrbefestigungen durch Zwischenlagen von Gummi, Filzen o.ä. von der Wandunterkonstruktion getrennt und die Rohre ummantelt werden. Kaltwasserführende Leitungen sind grundsätzlich zur Dämmung von Fließgeräuschen und gegen Kondenswasserbildung zu ummanteln. Nichtummantelte Kupferrohre dürfen mit verzinkten Teilen der Wandunterkonstruktion keinen Kontakt haben.

    -  Öffnungen für Schalter- und Abzweigdosen sind entsprechend den Elektroinstallationsplänen bzw. nach Angabe des Elektrikers herzustellen. Bei Trennwandkonstruktionen sind ab der Feuerwiderstandsklasse F 60 die Elektrodosen in Gips einzubetten.

3.4  Decken

    -  Die Unterkonstruktionen der abgehängten Decken dürfen nur mit amtlich zugelassenen Metallspreizdübeln an der Stahlbetonrohdecke befestigt werden. Hartstahl-Schußbolzen, Kunststoffdübel und dergleichen sind ausnahmslos verboten. Abhänger, Verschraubungen und horizontale Tragkonstruktionen müssen entweder aus feuerverzinktem Stahl oder aus einer Aluminiumlegierung bestehen, falls in den jeweiligen Positionen des Leistungsverzeichnisses nicht anderes festgelegt ist.

    -  Die Verlegung der Decken erfolgt entsprechend Verlegeplan unter Berücksichtigung der notwendigen Einbauteile, wie Leuchten, Schlitzlüfter, Vorhangschienen, Durchdringungen für Verdunkelungen und dergleichen, sowie in Abstimmung auf die Rohrführungspläne einer eventuell vorhandenen Be- und Entlüftungsanlage. Die bauseits montierten Leuchten sind vom Auftragnehmer in die endgültige Lage zu bringen und auszurichten. In Gipskarton- o. ä. Decken sind für Einbau- und Aufsatzleuchten oder ähnliche Einbauten sämtliche erforderlichen Unterkonstruktionen und Verstärkungen vorzusehen. Die Unterdecke darf nicht zusätzlich belastet werden.

    -  Bei der Verlegung ist darauf zu achten, daß die Ablaufmaße und die Montagerichtung exakt eingehalten werden.

    -  Werden die Decken aus einzelnen Platten bzw. Streifen zusammengesetzt, übernimmt der Auftragnehmer die Gewähr für eine einwandfreie, gerade Fugen- bzw. Rasterausbildung. Diese ist auch für die einzubauenden Leuchten zu garantieren.

    -  Sämtliche Anschlüsse der Decken an Stützen, Außen- und Innenwände sowie Trennwände sind so auszubilden, daß keine der an die Unterdecke gestellten Anforderungen gemindert wird. Die Anschlüsse müssen die Bewegungen der angrenzenden Bauteile sowie der Decke selbst ohne Beeinträchtigung ermöglichen.

    -  Die Deckenoberfläche muß gleichmäßig getönt sein. Wird bei der Wahl eines bestimmten Materials ein Anstrich durch den Maler erforderlich, so muß absolute Gleichmäßigkeit der Tönung und Schlagschattenfreiheit gewährleistet sein. Die Platten oder Elemente müssen durch sinnvoll konstruierte Aufhängevorrichtungen einzeln oder in Gruppen leicht herausnehmbar sein, um an eingebaute Installationselemente herankommen zu können. Das Plattenmaterial muß so stabil sein, daß bei behutsamer Behandlung keine Spuren einer vorübergehenden Demontage erkennbar bleiben. Das Ausbauen der Leuchtkörper muß ebenso leicht möglich sein. Dies gilt besonders auch für Leuchtenraster oder Abdeckwannen incl. ihrer Justiervorrichtungen.

  Abhängungen an Stahlbetondecken sind mit besonderer Sorgfalt auszuführen. Es ist - nötigenfalls nach Rücksprache mit der Bauleitung - zu garantieren, daß Bewehrungsstähle nicht beschädigt werden. Bei Unterzügen ist eine seitliche Befestigung im mittleren Bereich als Regelfall anzusehen.
  Die Lage der Hauptbewehrung ist mit einem elektronischen Suchgerät festzustellen; die Punkte für die Abhängung sind zu markieren und von der Bauleitung abzunehmen.
  Auch bei Holzbalkendecken ist eine seitliche Befestigung vorzusehen, um den statisch erforderlichen Querschnitt nicht zu schwächen.

    -  Putzträgerplatten dürfen an massive Bauteile nicht starr angeschlossen werden. Die Befestigungen sind so auszubilden, daß beim Versagen oder Ausfall einzelner Befestigungen die Decke nicht abstürzen kann. Die zulässige Durchbiegung von Decken (z. Zt. l/500) bezieht sich für l auf den Abstand der Abhänger.

    -  Unterkonstruktionen für Decken in Einlegemontage sind so zu sichern (Zugstäbe, Klammern), daß ein seitliches Ausweichen verhindert wird.
  Vor dem Beplanken der Unterkonstruktion ist zu prüfen, ob der nachträgliche Anschluß der geplanten leichten Trennwände, vor allem die Übertragung von Horizontalkräften, in die Unterkonstruktion oder auf die Rohdecke gesichert ist.
  Abhänger sind so zu gestalten, daß sie nicht durch zeitweilig von unten einwirkende Vertikalkräfte ausgehängt werden können.
  Für alle Unterkonstruktionen, zu denen die Außenluft durch Konvektions- oder Diffussionsvorgänge (bei Feuchträumen) Zugang hat, sind neben dem Überzug zusätzliche Beschichtungen vorzunehmen. Im Zweifel ist die Bauleitung zu konsultieren, bevor die Beplankung erfolgt; die übliche Zinkauflage von 7 Mikrometern genügt in solchen Fällen nicht.

  Das Befestigen untergehängter Decken an Holzdübeln, einbetonierten Latten u.ä. ist unzulässig.

  Dübellöcher sind senkrecht (bezogen auf die Rohdecke) zu bohren. Bei Fehlbohrungen ist der Mindestabstand zum neuen Bohrloch entsprechend der bauaufsichtlichen Zulassung der Dübel einzuhalten. Der Auftraggeber behält sich vor, den Sitz einzelner Dübel durch Probebelastungen oder mittels Drehmomentschlüssel und Normschrauben zu prüfen.

    -  Abhängungen dürfen nicht an Kabelpritschen, Lüftungskanälen und Rohrleitungen befestigt werden. Eine Belastung abgehängter Decken durch haustechnische Installationen muß gleichfalls ausgeschlossen sein.
  Alle Konstruktionsteile sind zu befestigen, ein loses Einlegen von Querverbindern, Abstandshaltern u.ä. ist untersagt. Das gilt auch dann, wenn Winkelauflager oder Sicken vorhanden sind.

    -  Metallbandrasterdecken sind so zu befestigen, daß Wärmedehnungen möglich sind.

    -  Rieselschutz ist als Vlies einzubauen; dichte Folien sind nicht zugelassen.

    -  Die Beplankung der Decken darf erst erfolgen, wenn die Installationen der anderen Gewerke abgeschlossen sind. Im Zweifel hat der Auftragnehmer die Bauleitung zu befragen. Der zeitliche Versatz der Leistungen ist im Preis zu berücksichtigen.

3.5  Sanitärtrennwände

    -  Die Montage der WC-Trennwände erfolgt in der Regel auf fertige Boden- und Wandflächen. Die Befestigung der Füße (Eingießen, Aufschrauben, Aufkleben) wird - wenn nicht anders ausgeschrieben - vom Auftragnehmer festgelegt. Die dazu erforderlichen Arbeiten sind vollständig in den Preis einzurechnen.
  Beschädigungen, die auf eine unsachgemäße Montage zurückzuführen sind, gehen zu Lasten des Auftragnehmers.

  Mit dem Angebot soll ein Prospekt mit Angabe der möglichen Oberflächengestaltung einschließlich Farbgebung übergeben werden.
  Die Türbänder sollen die Wahlmöglichkeit "selbstschließend" oder "selbstöffnend" zulassen. Vor Einbau ist eine Entscheidung zu treffen.
  Die Stützfüße sollten in Seiten- oder Trennwänden - nicht in der Frontwand - verankert sein.

  Die Füße der Sanitärtrennwände sollen zum Ausgleich eines Gefälles im Fußboden nachstellbar sein; ist das produktgebunden nicht möglich, gelten die erforderlichen Anpassungsarbeiten als Nebenleistung.

3.6  Fußböden

    -  Vor Beginn der Arbeiten sind die tatsächlichen Einbauhöhen bezogen auf das gesamte Ausbausystem mit der Bauleitung abzustimmen, wenn unzulässige Toleranzen oder Änderungen des geplanten Fußbodenaufbaus festgestellt oder vermutet werden.

    -  Die Regeln für das Verlegen von Unterböden aus Gipskartonplatten sind analog auch für andere Platten anzuwenden. Insbesondere ist auf genügenden Wandabstand zu achten. Kreuzfugen sind unbedingt zu vermeiden.

    -  Nut- und Federverbindungen sind im Regelfall zu verkleben, wobei das Klebmittel so auf die Feder aufzubringen ist, daß ein Durchlaufen auf die Rohdecke vermieden wird.

  Nach dem Verkleben sind die Platten, soweit die Herstellervorschriften nichts anderes besagen, durch Klammern zu fixieren.

    -  Bituminierte Trockenschüttungen sind über Lehren abzuziehen und leicht zu verdichten. Die Abdeckung hat mit Wellpappe o. ä., Rillen nach unten, zu erfolgen. Wird die Trockenschüttung auf einen Dielenunterbau o. ä. aufgebracht, ist zuvor ein Rieselschutz zu verlegen.

    -  Bei schwimmender Verlegung von Fußbodenplatten ist von der Wand ein Abstand je nach Raumtiefe und Plattenmaterial von 8 bis 15 mm einzuhalten. Dieser Zwischenraum darf nicht verfüllt werden. Soll der Plattenbelag hinterlüftet werden, sind die Herstellervorschriften zu beachten.

    -  Ist unter Trockenestrichen eine Trittschalldämmung vorgesehen, sind solche mit einem Setzungsmaß von nicht mehr als 3 mm einzubauen.

    -  Sofern aus Detailzeichnungen nicht ersichtlich, ist vor dem Einbau von Installationsobjekten (Badewanne, Duschkabine o.ä.) zu klären, ob sie auf der Rohdecke oder auf dem Trockenfußboden stehen sollen.

    -  Stumpfstöße von Fußbodenplatten, insbesondere im Türbereich, sind zu unterlegen, ohne die Wirkung der Dämmschicht in diesem Bereich aufzuheben.
  Mehrlagige Schichten sind zu verkleben.

3.7  Doppelböden

  Werden Doppelböden ausgeschrieben, so sind darunter industriell vorgefertigte Bodenplatten und Stützen ausschließlich in Trockenbauweise zu verstehen. Ein Hohlraumboden mit Estrichverguß erfüllt diese Anforderung nicht.
  Doppelböden sollen das RAL-Gütezeichen besitzen. Es sind nur die Teile eines Herstellers einzubauen.

  Der Nachweis für Brandabschottungen muß sich auf das gesamte System, nicht nur auf einzelne Bauteile beziehen.

  Vor Ausführung der Arbeiten hat der Auftragnehmer die genannten Höhen und die Maßgenauigkeit des Rohbodens eigenverantwortlich durch Nivellement festzustellen.

  Nicht mehr zulässige Toleranzen sind der örtlichen Bauleitung mitzuteilen bzw. abzuklären.

  Die durch den Bieter geforderten Montagebedingungen sind dem Angebot beizufügen.

  Um Unebenheiten vom Betonunterboden auszugleichen, muß die Unterkonstruktion in der Höhe justierbar sein. Die Stützen werden auf dem Rohboden verklebt, zusätzlich ist die Höhenjustierung der Stützen nach erfolgter Montage gegen Lockerung und Verstellen zu sichern.

  Die Stützenköpfe müssen für eine jederzeitige Montage von eingehängten oder verschraubten Rasterstäben vorgerichtet sein.

  Ab 500 mm Aufbauhöhe sind zur Verteilung von Horizontalkräften Rasterstäbe einzubauen.

  Die Doppelbodenstützen müssen auf jeden Fall aus nicht brennbaren Materialien bestehen.

  Die Bodenplatten müssen gegen übliche Feuchtigkeitseinwirkungen, wie veränderliche relative Luftfeuchtigkeit, unempfindlich sein. Konstruktionsbestandteile aus Metall müssen entweder nicht rostend oder durch Verzinken dauerhaft gegen Korrosion geschützt sein. Die Nutzerrichtlinien des jeweiligen Herstellers sind dem Angebot beizulegen.

  Die Unterkonstruktion, insbesondere die Stützen, müssen mindestens der Nennfestigkeit der Doppelbodenplatten entsprechen. Aus den Nennbelastungen der Doppelbodenplatten dürfen sich keinerlei bleibende Verformungen in den Stützen ergeben.

  Die Platten sind in Randausbildung und Maßgenauigkeit so zu liefern und einzubauen, daß eine einfache De- und Remontage möglich ist. Das Einlegen und Herausnehmen aus dem Plattenverbund muß ohne Beschädigung an den Belagskanten erfolgen können. Die Bodenplatten sind unbefestigt aufzulegen.

  In den Bodenplatten müssen Ausschnitte für die Durchführung von Kabeln, Kanälen usw. möglich sein.

  Die Anschlüsse an Stützen, Wände und Fassade sind ohne direkte Verbindung mit einem Moosgummiband herzustellen. Schnittplatten sind an den Schnittflächen zusätzlich zu versiegen.

  Zwischen Stützenteller und Bodenplatte sind Auflageplättchen aus PVC-freiem Kunststoff in leitfähiger Ausführung zur Trittschalldämmung einzulegen.

  Zur Überbrückung von Luftkanälen, Heizungsrohren oder sonstigen Installationen müssen Überbrückungsträger für eine oder zwei entfallene Stützen vorgesehen werden können.

  Eine Systemerweiterung in Form von Auffahrrampen, Treppen usw. muß gewährleistet sein.

  Die Doppelbodenplatten sind mit den im Leistungsverzeichnis ausgeschriebenen Oberbelägen, bei Anforderungen an die Leitfähigkeit gegebenenfalls entsprechend leitfähig, zu verkleben bzw. muß die Möglichkeit gegeben sein, selbstliegende Belagsfliesen auf dem Doppelboden zu verlegen.

  Erdungsanschlüsse sind im Einvernehmen mit der Bauleitung vom Auftraggeber vorzubereiten und zu bezeichnen. Je 40 m² ist eine Anschlußmöglichkeit für den Potentialausgleich vorzusehen, mindestens jedoch eine je Raum. Der Anschluß erfolgt bauseits.

  Für Bereiche, welche vor der Schlußabnahme in Benutzung gehen bzw. vom Auftragnehmer wegen Folgearbeiten nicht in zumutbarem Maß geschützt werden können, erfolgt auf Antrag eine Teilabnahme.

4  Preisinhalt

  Das Anarbeiten an Installationen gilt als Besondere Leistung.

  Werden Türblätter gesondert ausgeschrieben, so gilt der Preis einschließlich der Bänder und der Montage des Blattes.

  Das sachgemäße Dichten der ausgeschriebenen Feuerschutz-Bauteile an den Baukörper ist in den Preis einzurechnen.

  Das Weiterrücken fahrbarer Gerüste gilt im Zuge des Arbeitsfortschritts für eigene und fremde Gerüste als Nebenleistung, sofern das ohne Auf- und Abbau und lediglich durch erneute Abstützung möglich und zulässig ist.

  Werden Mehrdicken als Zulageposition oder in anderer Form ausgeschrieben, so gilt bei Nichteinhaltung der genormten Toleranzen durch den vorhandenen Untergrund der Preis für die Mehrdicke bereits bei geringer Überschreitung der ursprünglich vorgesehenen Gesamtdicke, sofern in der gleichen Position kein angemessener Ausgleich für die Mehrleistung enthalten ist.
  In allen anderen Fällen wird der Gesamteinzelpreis für eine bestimmte vorgegebene Dicke aus dem Grundpreis zuzüglich der Mehrdicke je angefangene Einheit gebildet.

  Das Lüften der Räume und das Staubsaugen in geschlossenen Räumen nach der Verarbeitung oder dem Trennen von Mineralfasererzeugnissen ist eine Nebenleistung.

  Ist für Normelemente oder -bauteile eine allgemeine statische Berechnung Bestandteil des Preises und ist sie auf Verlangen vorzulegen oder - als Kopie - auszuhändigen, so gehört dieses zu den Nebenleistungen.

  Werden Leitungsdurchdringungen in Doppel- oder Hohlraumböden mit Dichtung und Rosette hergestellt, so ist das eine Besondere Leistung.

  Konstruktions- und Ausführungspläne, die nur für das vom Bieter angebotene Erzeugnis bzw. Fabrikat gelten bzw. erforderlich sind, sind in den Preis einzurechnen. Dazu gehört auch das Maßnehmen auf der Baustelle zwecks Erarbeitung dieser Pläne.

  Das, ggf. auch nachträgliche, Abschleifen von Spachtelgraten ist in den Preis einzurechnen.

  Werden Brandschutzplatten oder Brandschutzbekleidungen ausgeschrieben, sind Fugenbewehrungsstreifen einzukalkulieren.

  Das Beseitigen von Schneidrückständen durch Absaugen gilt als Nebenleistung.

  In den Preis für das Herstellen einer Türöffnung (bei bauseitiger Montage von Zargen) ist der Einbau eines Aussteifungsprofils einschließlich der Befestigungsmittel für Stahlzargen einzurechnen.

5  Abrechnungshinweis

  Grundsätzlich gelten die Abrechnungshinweise der

  DIN 18350  -  für allgemeine Trockenbauarbeiten
  DIN 18355  -  für anteilige Tischlerarbeiten
  DIN 18360  -  für anteilige Metallbauarbeiten

    -  Bei sich kreuzenden oder einbindenden Wänden wird nur die Wand mit der größten Dicke bzw. bei gleicher Dicke nur eine Wand durchgemessen.

    -  In der Höhe werden Montagewände nach Rohbaumaßen gerechnet, auch wenn bereits Dämmungen und Estrich aufgebracht sind. Bei Doppel- und Installationsböden wird bis zur Unterfläche der Bodenplatte, also ab Oberfläche der Stelzen gemessen.

  Bei Holzbalken - oder anderen Trägerdecken gilt Ober- bzw. Unterfläche der Balken als Bezugsmaß.

    -  Gipsriegel werden übermessen, selbst aber nach m erfaßt.

    -  Bei Abzügen nach Nr. 5.2.1 DIN 18350 ist zu beachten, daß Zusammenhänge zwischen Tür und Fenster oder Fenster und Nische unbeachtlich sind. Jede Einzelfläche ist also getrennt daraufhin zu betrachten, ob die Größe von 2,50 m² überschritten wird.

    -  Schürzen und Abschottungen bis zu einer Höhe von 0,50 m werden in der Regel nach m, sonst nach m² berechnet.

    -  Schrägschnitte werden nach m berechnet.

    -  Seitenflächen von Dachgaupen gelten nicht als Leibung, sie sind nach m² aufzumessen.
    -  Weiter sind gesondert zu erfassen:
  --  Herstellen und Anlegen von Öffnungen für Schalter, Rohr- und Kabeldurchführungen usw. nach Anzahl (Stück)
  --  Verstärkungen und zusätzliche Unterkonstruktionen als Besondere Leistung
  --  Einbau von Einzelleuchten, Lichtbändern, Lüftungsgittern, Luftauslässen, Sprinklerköpfen, Gerüstverankerungen, Fensterbänken und ähnlichem nach Anzahl (Stück) oder Längenmaß (m)
  --  Einbau von Fenstern, Oberlichten, Türen, Zargen, Futter und Bekleidungen, getrennt nach Art und Abmessungen der Einbauteile, nach Anzahl (Stück)
  --  Schließen von Öffnungen und Durchbrüchen, Anarbeiten an Installationen, insbesondere mit Dichtigkeits-, Brand- oder Schallschutzanforderungen, getrennt nach Art und Abmessungen, nach Anzahl (Stück) oder Längenmaß (m)

- Ende der Vorbemerkungen -

*Hinweis*
6.0 LEISTUNGSBESCHREIBUNG
E V M / Einheitliche Verdingungsmuster / für Bauleistung

### 1 039 Trockenbauarbeiten

#### 1.1 Metallständerwände

**1.1.1**
Wandvorsatzschale freistehend, GKI
Freistehende Vorsatzschale,
nach DIN 4103-1,

Beschreibung:
Befestigungsgrund Stahlbeton bzw.
Holzbalkendecke
Höhe bis 3,50 m

Ausführung mit ca. 150 bis 250 mm Abstand
zu bestehenden Wand,
einseitig doppelt beplankt,
inkl. freier Wandelemente,
Ablagen, Eckausbildungen etc.

Unterkonstruktion aus verzinkten
Stahlblechprofilen DIN 18 183,
CW 50, als Einfachständerwerk,
umlaufende Anschlüsse starr,
Befestigung mit Dübeln und Schrauben
sowie Verwendung von Trennwandkitt/
Dichtungsband

Mineralwolle-Dämmung im Wandhohlraum,
einlagig dicht gestoßen, Dicke 40 mm,
Wärmeleitfähigkeitsgruppe 040,

Baustoffklasse A,
Erzeugnis Knauf Insulation Thermolan TI 140 T
bzw. lt. Zulassungsbescheid;

einseitig 2-lagig beplankt GKI
Plattendicke 12,5 mm,

Anschlüsse Minimalfuge mit Trennfix und
überstreichbarem Dichtstoff

Oberflächen verspachtelt gemäß Merkblatt Nr. 2
(IGG, April 2003), Stufe Q2 - Standardverspachtelung,

Wandkonstruktion liefern und montieren,
einschl. der erforderlichen Arbeits- und Schutzgerüste,
Fabrikat KNAUF Metallständerwand W 626 oder glw.

angebotenes Fabrikat / Typ:

.........................................................................
Menge: 32,000 m2

**1.1.2**
W 116 Installationswand
Wanddicke >= 155 bis 300 mm,
2 x CW 50, GKBI

Nichttragende innere Trennwand als
Montagewand, in Ständerbauart,

Wanddicke: 250 mm,
Wandhöhe: bis 3,50 m,
Befestigungsuntergrund:
Decke: Holzbalken
Boden: Stahlbeton

Feuerwiderstandsklasse DIN 41o2 F 30 A
Bewertetes Schalldämmaß DIN 41o9
R`w, R 54 dB

Unterkonstruktion aus verzinkten
Stahlblechprofilen DIN 18 183,
2 x CW 50, als Doppelständerwerk,
Ausführung der umlaufenden Wandanschlüsse starr, Deckenanschlüsse starr

Befestigung mit Dübeln und Schrauben
sowie Verwendung von Trennwandkitt/
Dichtungsband,

Mineralwolle-Dämmung im Wandhohlraum,
einlagig dicht gestoßen, Dicke 60 mm, beidseitig

Wärmeleitfähigkeitsgruppe 040,
Baustoffklasse A,

Erzeugnis Knauf Insulation Thermolan TI 140 T
bzw. lt. Zulassungsbescheid;

beidseitig 2-lagig beplankt GKBI
Plattendicke 12,5 mm,

Anschlüsse Minimalfuge mit Trennfix und
überstreichbarem Dichtstoff

Oberflächen verspachtelt gemäß Merkblatt Nr. 2
(IGG, April 2003), Stufe Q3 - Standardverspachtelung,

Wandkonstruktion liefern und montieren,
einschl. der erforderlichen Arbeits- und Schutzgerüste,
Fabrikat KNAUF Metallständerwand W 116 oder glw.

Einbauort: Hort Mädchen/Jungen WC
angebotenes Fabrikat / Typ:

...........................................................................
(vom Bieter einzutragen);
Menge: 8,000 m2

**1.1.3**
Metallständerwand, d= 125 mm,
Rw, R bis  52 dB, GKB
Metallständerwand - Einfachständerwerk,

Unterkonstruktion aus verzinkten
Stahlblechprofilen DIN 18 183, CW 75,

nichttragende innere Trennwand DIN 4103-1,
als Montagewand in Ständerbauart,
inkl. freier Wandelemente, Eckausbildungen etc.

Wandhöhe: bis 3,0 m,
Decke: Holzbalkendecke
Boden: Stahlbeton/Holzbalkendecke

Einbaubereich 1/2 DIN 4103,
bewertetes Schalldämm-Maß DIN 4109:
Rw,R = 52 dB,

Feuerwiderstandklasse DIN 4102-2: F30,
umlaufende Anschlüsse starr,

Mineralwolle-Dämmung im Wandhohlraum,
einlagig dicht gestoßen, Dicke 60 mm,
Wärmeleitfähigkeitsgruppe 040,

Baustoffklasse A,
Erzeugnis Knauf Insulation Thermolan TI 140 T
bzw. lt. Zulassungsbescheid;

beidseitig 2-lagig beplankt GKB
Plattendicke 12,5 mm,

Anschlüsse Minimalfuge mit Trennfix und
überstreichbarem Dichtstoff

Oberflächen verspachtelt gemäß Merkblatt Nr. 2
(IGG, April 2003), Stufe Q3 - Verspachtelung,

Wandkonstruktion liefern und montieren,
einschl. der erforderlichen Arbeits- und Schutzgerüste,
Fabrikat KNAUF Metallständerwand W 112 oder glw.

angebotenes Fabrikat / Typ:

.........................................................................
Menge: 12,000 m2

**1.1.4**
Metallständerwand, d= 150 mm,
Rw, R bis 53 dB, GKB
Metallständerwand - Einfachständerwerk,

Unterkonstruktion aus verzinkten
Stahlblechprofilen DIN 18 183, CW 100,

nichttragende innere Trennwand DIN 4103-1,
als Montagewand in Ständerbauart,
inkl. freier Wandelemente, Eckausbildungen etc

Wandhöhe: bis 4,0 m,
Decke: Holzbalkendecke
Boden: Stahlbeton/Holzbalkendecke

Einbaubereich 1/2 DIN 4103,
bewertetes Schalldämm-Maß DIN 4109:
Rw,R = 53 dB,

Feuerwiderstandklasse DIN 4102-2: F30,
umlaufende Anschlüsse starr,

Mineralwolle-Dämmung im Wandhohlraum,
zweilagig dicht gestoßen, Dicke 2 x 40 mm,
Wärmeleitfähigkeitsgruppe 040,

Baustoffklasse A,
Erzeugnis Knauf Insulation Thermolan TI 140 T
bzw. lt. Zulassungsbescheid;

beidseitig 2-lagig beplankt GKB
Plattendicke 12,5 mm,

Anschlüsse Minimalfuge mit Trennfix und
überstreichbarem Dichtstoff

Oberflächen verspachtelt gemäß Merkblatt Nr. 2
(IGG, April 2003), Stufe Q3- Verspachtelung,

Wandkonstruktion liefern und montieren,
einschl. der erforderlichen Arbeits- und Schutzgerüste,
Fabrikat KNAUF Metallständerwand W 112 oder glw.

angebotenes Fabrikat / Typ:

.........................................................................
Menge: 44,000 m2

**1.1.5**
Kleinflächen bis 2,50 m²
als Zulage zu den Bekleidungs- und Wandpositionen
wie Treppenauge (bis 30 cm), Auszwickelungen o. ä.
Menge: 10,000 m2

**1.1.6**
*** Bedarfsposition mit GB
Metallständerwände F90, als Zulage
Menge: 10,000 m2

**1.1.7**
Zulage zu allen vorbeschriebenen
Positionen für die Verwendung von
Feuchtraumplatten an Stelle GKB-Platten,

Abrechnung lt. Ansichtsfläche ausgeführte
Wandseite  > mit 2x GKI, d= 12,5 mm

Einbauort: Saniärbereiche, WCs
Menge: 90,000 m2

**1.1.8**
Türöffnungen
Zulage zu allen vor beschriebenen
Positionen für das Herstellen von
Türöffnungen in der Montagewand
W 112, d= bis 150 mm, mit Sturzprofil,
seitlich raumhoch verstärkt mit
Metallständerprofilen UA 100,
einschl. Boden- und Deckenanschluss
mit Türpfostensteckwinkeln, Be-
festigung mit Dübeln und Schrauben,

Rohbaurichtmaß:  bis 1010/2130 mm
Menge: 5,000 St

**1.1.9**
Alu-Kantenschutz liefern und an
alle vorstehenden Ecken einbauen
Menge: 46,000 m

**1.1.10**
Zulage zu den Gipskarton- bzw.
Gipsfaserplatten für das Bohren von
Rundlöchern für Sanitärdurchführungrn
Durchmesser: bis ca,. 125 mm
Menge: 46,000 St

**1.1.11**
Revisionsklappe
für Vorsatzschale/ Montagewand
Knauf alutop Revisionsklappe Basis

Revisionsklappe für Vorsatzschale/ Montagewand
incl. Auswechslung als Zulage

für den Einbau in 15 mm dick beplankte
Konstruktionen, liefern und einbauen,
als Standardausführung, mit Oberfläche
in Metalloptik weiß pulverbeschichtet,
Ausgestattet mit Vierkant-Verriegelung.

Erzeugnis:
Knauf alutop Revisionsklappe Basis o. glw.

Angeboten: ......................................................

Abmessung: 200 x 200 mm
Menge: 4,000 St

**1.1.12**
Verstärkungen/Quertraversen aus Holzbohlen
bzw. OSB-Platten min. 25-30 mm,
zwischen den C-Ständern, Einbau
waagrecht, Breite mind. 400 mm
als Befestigungsgrundlage für Wandschränke, Heizkörper  o.ä.
Menge: 28,000 m

**1.1.13**
Zulage zu den Gipskartonständerwänden
für das Erstellen von Wandaussparungen
für elektrotechnische Unterverteilungen o. ä.

Abmessung: bis ca. 600 x 1000 mm
Menge: 2,000 St

**1.1.14**
Liefern und montieren von
Metallständerprofilen UA 100
verstärkt, seitlich raumhoch neben
z.B. WC_Elementen und freistehenden
Trennwänden als Zulage, einschl. Boden-
und Deckenanschluß mit Türpfostensteckwinkeln, Befestigung mit Dübeln und Schrauben
Menge: 60,000 m

**1.1.15**
Zusätzliche Bauanschlussfuge
überstreichbar, fachgerecht herstellen.

Versiegelung der Fugen mit Acryldichtstoff
Fugenbreite  bis 10 mm
Angeb. Fabrikat :

....................................................................

Achtung - Nur nach bes. Angabe durch die Bauleitung!
Nicht für Vorpositionen in denen die Anschlussfuge
bereits enthalten sind.
Menge: 60,000 m

#### 1.2 Decken

**1.2.1**
OWAcoustic smart System S 3 o. glw.
unter Holzbalkendecke Bestand

Qualitätsanforderungen Mineralwolleplatten:
OWAcoustic-Mineralwolleplatten fest gebunden
mit beidseitigem Grundanstrich. Die Platte ist
frei von Asbest und Formaldehyd. Eine “Allgemeine bauaufsichtliche Zulassung” des
Deutschen Instituts für Bautechnik liegt vor.
Die zur Herstellung der Platte verwendete
Mineralwolle ist biolöslich. Die Kriterien der
Nichteinstufung als krebserzeugender Stoff
gemäß der Chemiekalienverbotsverordnung
(§ 1 Anhang, Abschnitt 23 biopersistente Fasern)
werden eingehalten und durch das “RAL-
Gütesiegel Mineralwolle” gewährleistet.

Design: Sternbild, Futura, Harmony, Finetta,
Sandila 70/0, Sandila 70/N.

Farbe: weiß, endbehandelt.

Abmessung: 625 x 625 mm (Raster)
einschl. Anpassplatten.

Baustoffklasse: A2-s1,d0 nach DIN EN 13501-1
schwerentflammbar.
Dicke: ca. 14 mm nominal.
Kanten: Ringsum scharfkantig.
Feuerwiderstandsklasse: F30 nach DIN 4102.
REI 30 nach DIN EN 13501-2.
(Bei Brandschutz sind die Grundlagen des
Prüfzeugnisses zu berücksichtigen).
Schallabsorption: gemäß Plattendesign

Konstruktionskurzbeschreibung entsprechend dem OWA-Systemblatt S 3,
OWA-Verlegeanleitung und DIN EN 13964:

OWAconstruct - sichtbares Einlegesystem.
Die Haupt- und Querschienen weisen folgende
Qualitätsmerkmale auf:
Steghöhe 38 mm, Sichtbreite 24 mm,
Materialdicke 0,4 mm, Stahlblechprofile,
verzinkt, Sichtseite matt weiß, Sichtflächen
höhengleich, kein Auflegen der Profile.

Rasterabmessung: 625 x 625 mm.
Rohdecke: Holzbalkendecke Bestand
Die Abhängehöhe von UK-Decke
bis Rückseite Platte beträgt: ca. 250 bis 300 mm.

Montagekurzbeschreibung:
Im Achsabstand von 1250 mm sind mit
Spannabhänger T-förmige Tragprofile
einzubringen, auszurichten und zu nivellieren.
In Querrichtung sind Verbindungsprofile
Länge ca. 1250 mm (Achsraster) und parallel
zu den Tragschienen sind im Abstand von 625 mm
Verbindungsprofile, Länge ca. 625 mm einzuhängen
und auszurichten.

Im Randbereich angeordnete Verbindungsprofile können mit Wandklammern gegen
verschieben gesichert werden.

In die beschriebene Konstruktion ist
o. g. Plattenmaterial einzulegen.

Sicherheit:
Es dürfen nur bauaufsichtlich zugelassene
Verbindungsmittel verwendet werden.
Befestigungs- und Tragschienenabstände
sind nach OWA-Systemblatt S 3 bzw. nach
Prüfzeugnis exakt einzuhalten.

Die vorgegebenen Anforderungen sind im
Auftragsfalle nachzuweisen.

Ausführung:
Material, Lieferung und abnahmefertige
Montage inkl. Gerüststellung sowie sämtliche
Anpassarbeiten sind nach DIN EN 13964,
DIN 4102, sowie den für den Brandschutz
gültigen, einschlägigen europäischen
und nationalen Normen, Vorbemerkungen,
Architekturplänen, Angaben der Bauleitung
sowie den Hersteller-Verarbeitungsrichtlinien
auszuführen.

Einbau: EG- WCs,

System oder glw. angebotenes Erzeugnis:

...............................................................................
Menge: 38,000 m2

**1.2.2**
OWAconstruct-Winkelprofil Nr. 50 o. glw.
Wandanschlüsse liefern und fachgerecht
nach Herstellervorschrift montieren, passend
zu den Deckenpositionen.

Die Wandanschlüsse bestehen aus weißen
Winkelprofilen (Nr. 50), die in Direktmontage
mit bauaufsichtlich zugelassenen Befestigungsteilen anzubringen sind.

Bei Brandschutzanforderungen ist der Abstand
der Befestigungen entsprechend dem Prüfzeugnis
einzuhalten. In den Ecken sind die Profile sauber
auf Gehrung zu stoßen.

System oder glw. angebotenes Erzeugnis:

...............................................................................
Menge: 40,000 m

**1.2.3**
*** Bedarfsposition mit GB
Deckenbekleidung DIN 18168-1 auf Holzbalkendecke
Bestand mit Rohrmattenputz auf Sparschalung direkt befestigt
Beplankung aus Knauf GKB 12,5 mm
Oberflächenqualität Q3
Knauf Holzbalkendecken-System D150.de

Deckenbekleidung DIN 18168-1,
Einbauhöhe: 3,10 m.

Vorhandene Holzbalkendecke
Holzbalken 20/26 cm, Parkett, Blindboden, Fehlboden mit Schüttung
Befestigungsuntergrund Holzbalkendecke als Altbausubstanz,
Achsmaß der Holzbalken in cm 90,  Dicke der vorhandenen Putzschale (Schalung+Putzträger+Putzschicht): ca. 35 mm
Ausführung ohne Unterkonstruktion.

Decklage/Bekleidung aus Gipsplatten GKB DIN 18180: Knauf Bauplatten,
einlagig, Plattendicke 12,5 mm,
Verarbeitung gemäß DIN 18181.

Verspachtelung der Gipsplatten gemäß Merkblatt Nr. 2 des Bundesverbandes der Gipsindustrie e.V. Qualitätsstufe Q3 Verspachtelung.
Verarbeitung gemäß DIN 18181.

Verfugung der Wandanschlüsse der mit Gipskarton- oder
Gipsfaserplatten bekleideten Flächen  gegen massive Bauteile,
mit  Einkomponenten-Dichtstoff auf Acryldispersionsbasis
(überstreichbar).

Ausführung gemäß Knauf Detailblatt D15.de.
System: Knauf Holzbalkendecken-System D150.de

System oder glw. angebotenes Erzeugnis:

...............................................................................
Menge: 20,000 m2

**1.2.4**
*** Bedarfsposition mit GB
Deckenbekleidung DIN 18168-1 auf Holzbalkendecke (F-30)
Bestand mit Rohrmattenputz auf Sparschalung direkt befestigt
Beplankung aus Knauf Fireboardplatten 15 mm
Oberflächenqualität Q3
Knauf Holzbalkendecken-System D150.de

Deckenbekleidung DIN 18168-1,
Einbauhöhe: 3,10 m.

Vorhandene Holzbalkendecke
Holzbalken 20/26 cm, Parkett, Blidboden, Fehlboden mit Schüttung
Befestigungsuntergrund Holzbalkendecke als Altbausubstanz,
Achsmaß der Holzbalken in cm 90,  Dicke der vorhandenen Putzschale (Schalung+Putzträger+Putzschicht): ca. 35 mm
Ausführung ohne Unterkonstruktion.

Decklage/Bekleidung aus Gipsplatten GKB DIN 18180:
Knauf Fireboardplatten, einlagig, Plattendicke 15 mm,
Verarbeitung gemäß DIN 18181.

Verspachtelung der Gipsplatten gemäß Merkblatt Nr. 2 des Bundesverbandes der Gipsindustrie e.V. Qualitätsstufe Q3 Verspachtelung.
Verarbeitung gemäß DIN 18181.

Verfugung der Wandanschlüsse der mit Gipskarton- oder
Gipsfaserplatten bekleideten Flächen  gegen massive Bauteile,
mit  Einkomponenten-Dichtstoff auf Acryldispersionsbasis
(überstreichbar).

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
Ausführung gemäß Knauf Detailblatt D15.de.
System: Knauf Holzbalkendecken-System D150.de

System oder glw. angebotenes Erzeugnis:

...............................................................................
Menge: 20,000 m2

**1.2.5**
Wärmedämmung zwischen
Dachsparren bzw. Kehlbalken  unter
Beachtung der gültigen Wärmeschutzverordnung und DIN 4108 normgerecht
herstellen

G+H Isover-Klemmfilz ZKF1-032 Integra,
aus Mineralwolle, mit einseitiger
Strichmarkierung, Wärmeleitfähigkeitsgruppe  WGL 032
Anwendungstyp WL nach DIN 18 165,
Baustoffklasse A, nichtbrennbar
Euroklasse A1 nach DIN EN 13501-1,
Rollenbreite 800 mm,
Dämmschichtdicke: 140 mm

Liefern, zuschneiden (lichter Sparrenabstand plus ca. 1 cm Übermaß)
und mit der Strichmarkierung zur
Raumseite fachgerecht und bündig
mit der Unterkante der Sparren/Aufdoppelung
oder Kehlbalken in die Holzkonstruktion
einklemmen. Die zugeschnittenen
Dämmplatten untereinander fugendicht stoßen.

Einschließlich Zuschnitt- und Anpaßarbeiten.

Arbeitshöhe bis 3,00 m inkl. der erforderlichen
Arbeitsbühnen und Gerüststellung.
Menge: 40,000 m2

**1.2.6**
Dampfbremse und winddichte Schicht
an der Unterseite der Sparren bzw.
dem Kehlgebälk bzw. der Grundlattung
normgerecht herstellen wie folgt:

G+H ISOVER-Dampfbremsfolie
Vario KM Klimamembran,

Baustoffklasse B 1,
schwerentflammbar nach DIN 4102,
in Bahnenbreiten von 2m oder 3m
liefern und nach Verarbeitungsanleitung an den Sparren bzw. dem
Kehlgebälk in Abständen von ca. 10
cm durch antackern fachgerecht befestigen. Längs- und Querüberlappungen (ca. 10 cm) der Dampfbremsfolie Klebeband KB1 nach Verarbeitungsanleitung winddicht verkleben.

Anschlüsse der Dampfbremsfolie
an Bauteile wie Außenwände,
Kamine usw. lt. Angabe des Systemherstellerst  winddicht herstellen

oder gleichwertige Ausführung
Angeboten:

.................................................................

Arbeitshöhe bis 3,00 m inkl. der erforderlichen Arbeitsbühnen und Gerüststellung.
Menge: 40,000 m2

**1.2.7**
Gipskartonverkleidung
an Dachschrägen, und Kehlbalken 1x GKB 12,5 mm

bestehend aus:
- Unterkonstruktion aus doppelter Holzlattung,
  30/50 mm  imprägniert, zul. Spannweite
  max. 400 mm  an der Sparrenlage mit
  geeigneten Befestigungsmitteln montieren;

- Bekleidung aus Gipskarton-Bauplatten RF
  HRK; Befestigung an der  Unterkonstruktion
  mit Schnellbauschrauben; Plattenfugen und
  Schraubköpfe sind malerfertig zu
  verspachteln; einschließlich elastische

- Verfugung der Wandanschlüsse
  der mit Gipskarton- oder
  Gipsfaserplatten bekleideten Flächen
  gegen massive Bauteile, mit
  Einkomponenten-Dichtstoff auf
  Acryldispersionsbasis (überstreichbar).
  Anschlüsse Minimalfuge mit Trennfix

- Oberflächen verspachtelt gemäß Merkblatt Nr. 2
 (IGG, April 2003), Stufe Q3 - Verspachtelung,

Bekleidung : 1 x 12,5 mm GKB

Arbeitshöhe bis 5,30 m inkl. der erforderlichen
Arbeitsbühnen und Gerüststellung.
Menge: 40,000 m2

**1.2.8**
Zulage Akustiklochplatten Decke
Schallabsorptionsgrad DIN EN ISO 11654
alpha w = 0,45

Bauteilfugen Q 4 verspachtelt

Ausführung wie folgt:
Unterkonstruktion der Vorposition,
Dämmschicht aus Mineralwolle DIN EN 13162,
einlagig, dicht stoßen, Wärmeleitfähigkeitsgruppe 035,
längenbezogener Strömungswiderstand DIN EN 29953:
10 kPa*s/m², Dicke 20 mm.

Akustik-Lochplattendecke
Cleaneo UFF RE 12,5 Streulochung

Erzeugnis:
Knauf Insulation Akustik Dämmplatte TP 120 A o. gl.

Decklage/ Bekleidung aus gelochten Gipsplatten
DIN 18180 Knauf Cleaneo Akustik o. gl. mit Luftreiniungseffekt, Verarbeitung nach DIN 18181,
einlagig, Plattendicke 12,5 mm

Ausführung der Fugen: gespachtelt/ mit Knauf
Fugenabdeckprofil o. gl., Farbe weiß

Erzeugnis: Knauf Cleaneo Akustik Plattendecke,
Cleaneo UFF RE 12,5 Streulochung, Rückseite kaschiert mit
schallabsorbierendem Knauf Standardvlies, Farbe schwarz
befestigen mit Schnellbauschrauben DIN 18182-2.

angebotenes Fabrikat: Lochplatten

.......................................................................................
Menge: 40,000 m2

**1.2.9**
Fries als Zulage zu vorgeschriebener Deckenbekleidung/Unterdecke, umlaufend, aus ungelochten
GK-Platten 12,5 mm bzw. Vliesabdeckung und Glattspachtelung od. glw.

Breite: ca. 35 cm

Angebotene Ausführung:

.................................................. .................
Menge: 30,000 m

**1.2.10**
Zulage zu den Gipskarton- bzw.
Gipsfaserplatten für das Bohren von
Rundlöchern für Sanitärdurchführungrn
Durchmesser: bis ca,. 125 mm
Menge: 18,000 St

**1.2.11**
Revisionsklappe
für Vorsatzschale/ Montagewand
Knauf alutop Revisionsklappe Basis

Revisionsklappe für Vorsatzschale/ Montagewand
incl. Auswechslung als Zulage

für den Einbau in 15 mm dick beplankte
Konstruktionen, liefern und einbauen,
als Standardausführung, mit Oberfläche
in Metalloptik weiß pulverbeschichtet,
Ausgestattet mit Vierkant-Verriegelung.

Erzeugnis:
Knauf alutop Revisionsklappe Basis o. glw.

Angeboten: ......................................................

Abmessung: 200 x 200 mm
Menge: 8,000 St

**1.2.12**
Zulage Revision bis 50x50 cm Akustik Loch
Menge: 6,000 St

**1.2.13**
Holzträger-Bekleidung ohne Unterkonstruktion, dreiseitig
Feuerwiderstandsklasse F30
Bekleidung mit Fireboard, einlagig, 12,5 mm, Klammerlänge
40 mm, Abwicklung < 1000
Knauf Fireboard Holzträger-Bekleidung K254.de

Bekleidung von Holzträgern ohne Unterkonstruktion, dreiseitig,
Bekleidungshöhe ca. 46cm
Träger aus Vollholz, Breite ca. 30 cm

Brandschutztechnische Anforderungen an die Bekleidung,
Feuerwiderstandsklasse F30 nach DIN 4102-2.

Bekleidung/Beplankung aus Gipsplatten GM-F gem. DIN
EN 15283-1 Brandverhalten A1 DIN EN 13501-1, mit nichtbrennbarer,
gipsbeschichteter Glasvliesummantelung: Knauf Fireboard,
Plattendicke 12,5 mm, einlagig
Platten stumpf stoßen und verspachteln.

Ausführung gemäß Knauf Detailblatt K25.de.
System: Knauf Fireboard Holzträger-Bekleidung K254.de o. glw.
Menge: 10,000 m

**1.2.14**
Verkofferungen aus Gipskartonplatten für
Rohrleitungen Unterzüge etc.,

an Wänden/Decken, incl. der erforderlichen
Unterkonstruktionen aus Metallprofilen,
nach Herstellervorschrift einbauen,
Oberfläche malerfertig Q3 verspachtelt,

Die Hohlräume sind mit loser Glaswolle
satt auszustopfen, die Koffer an ihren
Anschlüssen zu den Wand- und
Deckenflächen abrißsicher mit
Glasfaserstreifen oder anderem
geeigneten Material zu überspannen,
Beplankung einfach mit 1 x GKB 12,5 mm,

Anschlüsse Minimalfuge mit Trennfix und
überstreichbarem Dichtstoff

Aufmaß : Abwicklungsfläche 3-seitig in m²,
Menge: 10,000 m2

**1.2.15**
Verkofferungen aus Gipskartonplatten für
Rohrleitungen Unterzüge etc.,

an Wänden/Decken, incl. der erforderlichen
Unterkonstruktionen aus Metallprofilen,
nach Herstellervorschrift einbauen,
Oberfläche malerfertig Q3 verspachtelt,

die Hohlräume sind mit loser Glaswolle
satt auszustopfen, die Koffer an ihren
Anschlüssen zu den Wand- und
Deckenflächen abrißsicher mit
Glasfaserstreifen oder anderem
geeigneten Material zu überspannen,

Anschlüsse Minimalfuge mit Trennfix und
überstreichbarem Dichtstoff

Beplankung mit 1 x GKB 12,5 mm,

Aufmaß : Abwicklungsfläche  2-seitig in m²,
Menge: 10,000 m2

**1.2.16**
Zulage zu allen vorbeschriebenen
Positionen für die Verwendung von
Feuchtraumplatten an Stelle GKB-Platten,

Abrechnung lt. Ansichtsfläche ausgeführte
Wandseite  > mit 2x GKI, d= 12,5 mm

Einbauort: Saniärbereiche, WCs
Menge: 110,000 m2

### 2 Tagelohnarbeiten

#### 2.1 STUNDENSÄTZE

*Hinweis*
Vorbemerkungen

Die nachstehenden Stundenlohnarbeiten sind Eventualpositionen und werden im Bedarfsfalle gesondert durch den AG beauftragt. Die Beauftragung der Gesamtleistung gilt nicht als Freigabe für diese Leistung.

Werden Stundenlohnarbeiten zusammen mit anderen Vertragsleistungen ausgeführt, wird für eine aufsichtsführende Person keine gesonderte Vergütung gewährt. Bei zeitlich versetzter Durchführung und ausdrücklicher Forderung der Bauleitung nach einer Aufsichtsperson ist ein Vorarbeiter für diese Aufgabe ausreichend.

Für mitarbeitende Aufsichtspersonen (Vorarbeiter) wird nur der Gesellenlohn (andere Berufsgruppen sinngemäß) vergütet. Für ihre Aufsichtstätigkeit wird 1/15 der anfallenden Gesellenstunden anderer Berufsgruppen sinngemäß zusätzlich vergütet.

Für untergeordnete Arbeiten sind Bauhelfer zu beschäftigen. Die Löhne für den Einsatz höher qualifizierter Arbeiter, als sie für die Arbeit erforderlich sind, werden nicht vergütet. Ausnahmen bedürfen der ausdrücklichen Genehmigung durch die Bauleitung.

Beschäftigt der Bieter bei einer der nachstehenden Lohn-/Berufsgruppen keine Arbeitskräfte, hat er dies anzugeben und statt- dessen den Satz möglichst gleichwertiger Arbeitskräfte anzubieten.

Kleingeräte, wie Bohrmaschinen, Trennschleifer, Schweißgeräte und dergl. werden nicht gesondert vergütet, sie sind einschl. ihrer Betriebsmittel in die Einheitspreise der Stundenlöhne einzukalkulieren.

Die Stundenzettel sind spätestens an dem der Arbeitsleistung folgenden Arbeitstag in 2-facher Ausfertigung der Bauleitung zur Prüfung und Unterschrift vorzulegen. Später eingereichte Stundenzettel werden nicht mehr anerkannt.

Die Unterzeichnung der Stundenlohnzettel durch die Bauleitung hat lediglich die Wirkung einer Bestätigung, dass die dort bezeichneten Arbeitsstunden und Materialkosten angefallen sind. Eine Abnahme der Leistung ist damit nicht verbunden, ebenso- wenig eine Anerkennung, dass diese Leistungen als Stundenlohn- arbeiten abgerechnet werden können, wenn die unter Umständen schon in den Einheitspreisen enthalten sind.

Im übrigen gelten für Stundenlohnarbeiten die gleichen Bedingungen wie für Vertragsarbeiten.

- Ende der Vorbemerkungen -

**2.1.1**
Tagelohn "Arbeitsstunden gewerbliche Mitarbeiter" gegen
 täglichen Nachweis, Spezialfacharbeiterstunde
Menge: 6,000 h

**2.1.2**
Tagelohn "Arbeitsstunden gewerbliche Mitarbeiter" gegen
 täglichen Nachweis, Facharbeiterstunde
Menge: 6,000 h

**2.1.3**
Tagelohn "Arbeitsstunden gewerbliche Mitarbeiter" gegen
 täglichen Nachweis, Bauhelferstunde
Menge: 6,000 h

*Hinweis*
Zu den Vergabe- und Vertragsbedingungen zum Leistungsverzeichnis wird ein
Preisnachlass auf die Nettosumme in Höhe von  ................ % gewährt.

Bei Einhaltung des gewährten Zahlungsziels von  ................. Werktagen wird ein Skonto in Höhe von  .................% gewährt.

............................................................. , den ........................................................

................................................................................................................................  ( rechtsverbindliche Unterschrift und Firmenstempel )

*Hinweis*
7.0  ANLAGE - ZEICHNUNGSUNTERLAGEN

7.1  Zeichnungsliste

  Folgende Zeichnungen sind der Leistungsbeschreibung
  als Vorabzug beigefügt - keine Ausführungspläne!:

Ausschreibung Grundlagen:

A 001  Lageplan Übersichtsplan

A 002  Abbruch EG
A 003  Neubau EG
A 004  Fertigstellung EG

A 005  Abbruch OG
A 006  Neubau OG
A 007  Fertigstellung OG

A 008  Schnitt
A 009  Ansichten neu

  Achtung Pläne wurden teilweise verkleinert (ohne Maßstab)
  Höhenangaben können von der Ausführung abweichen!

USt %: 19,00
